# Comeniusschule Potsdam
Angebotsaufforderung (GAEB DA XML 3.2, DA83)
Projekt: P-19COM
Währung: EUR
Vergabeart: Offenes Verfahren
Auftraggeber: Kommunale Immobilien Service (KIS), Friedrich- Ebert- Str. 79/81, 0 14469 Potsdam; DV-Nummer: P-19COM
Erstellt mit: SJ AVA/ GXML Toolbox V3.2 R20131205, SJ AVA, 24.06.2026

## A_Baubeschreibung
A - Baubeschreibung

Der 2. BA der Förderschule 53 (Comeniusschule) beinhaltet neben der brandschutztechnischen Sanierung des Bestandsgebäudes die Errichtung eines  Erweiterungsbaus an der nord-westlichen Giebelseite des Gebäudes.

Das Grundstück befindet sich am Brauhausberg in Potsdam, Träger der Schule ist die Landeshauptstadt Potsdam.

Das Bestandsgebäude hat eine Grundfläche von ca. 54,00 x 16, 50 m mit einer Höhe von 20,80 m (Firsthöhe). Der Anbau hat eine Grundfläche von ca. 10,50 x 16,50 m und passt sich in der Breite und in der Höhe dem Bestandsgebäude an.

Der Anbau bildet einen selbstständigen, durch eine Brandwand getrennten, Brandabschnitt mit Verbindung über Brand- und Rauchschutztüren. Um den Zugang zu den zwei unabhängig voneinander existierenden Rettungswegen (Treppenhäuser 1 und 2) im Bestandsgebäude jederzeit zu ermöglichen, werden im nord-westlichen Giebelbereich Beipass-Lösungen geschaffen.

Neben den neuen Funktionsräumen wird im Anbau auch ein Evakuierungsaufzug realisiert, der eine sichere Evakuierung aus den einzelnen Geschossen über „Sichere Räume" garantiert.

Der Zutritt erfolgt im EG über den Eingang an der Straße "Brauhausberg" oder im 2. UG über den Schulhof. Die vertikale Erschließung des Bestandsgebäudes erfolgt über zwei Treppenhäuser.
Die Baustellenzufahrt liegt am Finkenweg, über die man zum Schulhof gelangt. Baustrom und Bauwasser sind vorhanden.

Im gesamten Bestandsgebäude finden Arbeiten zur Brandschutzertüchtigung sowie die daraus resultierende Erneuerung aller Sanitärblöcke statt. Zudem wird eine neue Lüftungsanlage im Spitzboden (Technikgeschoss) errichtet, die die umgestaltete Küche und die erweiterten Räume des Speisesaales im 2. Untergeschoss bedient.

Im 2. Untergeschoss befinden sich nach der Neustrukturierung der Funktionseinheiten zudem die Horträume mit den dazugehörigen Sanitäranlagen und Nebenräumen.

Die Umbaumaßnahmen im 1.UG des Bestandsgebäudes umfassen bauliche Maßnahmen zur Funktionsumgestaltung. In dieser Etage sind Klassen- und Teilungsräume geplant. Der Anbau beinhaltet einen Klassenraum und den Naturwissenschaftsraum inkl. Vorbereitungsraum.

Die Umbaumaßnahmen im EG des Bestandsgebäudes erfolgen analog zum
1. Untergeschoss. Desweiteren soll im Foyer ein Schülercafe eingerichtet werden. Der Anbau umfasst die Räume Fachraum-Textil mit Vorbereitungsraum und Hauswirtschaftsraum.

Im DG des Bestandsgebäudes bleibt der Verwaltungsbereich erhalten, jedoch müssen Umbaumaßnahmen aufgrund von Funktionsänderungen sowie technischen Erfordernissen (LÜftungskanäle) umgesetzt werden. Der Anbau beinhaltet die zwei Fachräume Kunst mit Vorbereitungsraum und Medienraum.

## B_Angaben zum Bauvorhaben
B - ANGABEN ZUM BAUVORHABEN

Globale Angaben zum Bauvorhaben

Name und Anschrift des Auftraggebers:
Kommunaler Immobilienservice Potsdam
Friedrich-Ebert-Straße 79/81
14469 Potsdam

Beschreibung des Bauvorhabens :
Erweiterungsneubau und brandschutztechnische Ertüchtigung der Comeniusschule Potsdam

Angaben zur Örtlichkeit
Anschrift der Baustelle:
Brauhausberg 10
14473 Potsdam

Das Bauvorhaben liegt innerhalb der Trinkwasserschutzzone III.

## C_Allgemeine projektbezogene Vorbemerkungen
C _ Allgemeine projektbezogene Vorbemerkungen

Ortsbesichtigung
Der Bieter / AN hat sich vor Abgabe des Angebotes einen Eindruck vom Grundstück, vom Gebäudebestand, vom Rohbau sowie von der Verkehrsanbindung zu verschaffen.

Planunterlagen
Der Auftragnehmer ist verpflichtet, sich anhand der beiliegenden Planunterlagen über Art und Umfang der ausgeschriebenen Leistungen zu informieren. Erschwernisse, die aus den Planunterlagen erkennbar waren, berechtigen nicht zu Nachforderungen.

Dem Leistungsverzeichnis liegen PDF Dateien laut Aufstellung Planliste bei:
Lageplan/Baustelleneinrichtungsplan, Grundrisse, Schnitte, Ansichten, Details o.ä.
Diese Pläne dienen zur Übersicht über das Bauvorhaben und zur Kalkulation.

Lagepläne:
4053_01_BM0122_000_05_731_0_LG_BEP_-_02.pdf

Grundrisse:
4053_01_BM0122_000_05_731_0_GR_UG2_T_05.pdf
4053_01_BM0122_000_05_731_0_GR_UG1_T_04.pdf
4053_01_BM0122_000_05_731_0_GR_EG-_T_04.pdf
4053_01_BM0122_000_05_731_0_GR_DG-_T_03.pdf
4053_01_BM0122_000_05_731_0_GR_TG-_U_05.pdf

Deckenspiegel:
4053_01_BM0122_000_05_731_0_DS_UG2_D_02.pdf
4053_01_BM0122_000_05_731_0_DS_UG1_D_02.pdf
4053_01_BM0122_000_05_731_0_DS_EG-_D_02.pdf
4053_01_BM0122_000_05_731_0_DS_DG-_D_00.pdf

Schnitte:
4053_01_BM0122_000_05_731_0_SN_AA-_A_03.pdf
4053_01_BM0122_000_05_731_0_SN_BB-_B_03.pdf
4053_01_BM0122_000_05_731_0_SN_CC-_C_03.pdf
4053_01_BM0122_000_05_731_0_SN_DD-_D_01.pdf
4053_01_BM0122_000_05_731_0_SN_EE-_E_05.pdf
4053_01_BM0122_000_05_731_0_SN_FF-_F_03.pdf

Ansichten:
4053_01_BM0122_000_05_731_0_AN_NO-_A_05.pdf
4053_01_BM0122_000_05_731_0_AN_NW-_A_03.pdf
4053_01_BM0122_000_05_731_0_AN_SO-_A_00.pdf
4053_01_BM0122_000_05_731_0_AN_SW-_A_07.pdf

Ausführungsunterlagen
Dem AN werden die Ausführungsunterlagen einfach in Papier sowie einmal digital als pdf übergeben. Änderungen der Pläne werden dem AN nur digital übergeben. Diese und weitere Papierkopien sind vom AN auf eigene Rechnung selbst zu fertigen.
Es wird auch die Möglichkeit eingeräumt, auf einen Planserver zuzugreifen.

Die vom Auftragnehmer verwendeten Ausführungsunterlagen müssen den Freigabevermerk des Auftraggebers oder des Architekten tragen. Durch Übergabe neuer Unterlagen ungültig gewordene Unterlagen sind vom Auftragnehmer entsprechend zu kennzeichnen und aufzubewahren. Nicht freigegebene Unterlagen dürfen nicht verwendet werden.

Angebotspreise
Sämtliche Angebotspreise beinhalten alle erforderlichen An- und Abfahrtskosten, sowie den in den Leistungspositionen enthaltene Grundgebrauchsüberlassung.
Mit den Einheitspreisen sind sämtliche Nebenleistungen nach VOB/C abgegolten, die zur Fertigstellung der Leistung erforderlich sind.

SiGeKo
Der SiGeKo ist durch den Bauherrn beauftragt. Der vom SiGeKo erstellte SiGe-Plan gilt für diese Baustelle. Die Hinweise und Anordnungen erfolgen gegenüber dem Bauherrn sowie der örtlichen Bauüberwachung.

Grundsätzlich sind sämtliche Bauleistungen entsprechend den geltenden Sicherheitsbestimmungen und Vorschriften auszuführen.

Baustelleneinrichtung
Der AG stellt folgende Baustelleneinrichtung zur Verfügung: Sanitäranlage m/w, Flächen für Unterkünfte (nach Absprache mit der Bauleitung), Bauwasseranschluss und Stromanschluss. Die Kosten für Wasser und Strom trägt der AG.
Davon unbenommen ist die Baustelleneinrichtung als Nebenleistung des AN nach VOB/C (DIN 18299, Abs. 4.1).
Lagerflächen
Vor Ausführungsbeginn vereinbaren Auftragnehmer und Auftraggeber Ort und Größe von Lagerflächen für Material, Gerät, Schutt und Container auf der Baustelle.

Werbung
Das Anbringen von Werbung ist ausdrücklich untersagt.

Arbeitszeiten & Lärmschutz
Das Baugrundstück befindet sich in einem Wohngebiet (Wohnbaufläche W2) mit einem integriertem Schulstandort.
In diesem Zusammenhang wird auf die Einhaltung der Bestimmungen des Landesimmissionsschutzgesetzes (LImschG) Brandenburg hingewiesen.
Grundsätzlich ist eine Wochenarbeitszeit von Montags bis Freitag, jeweils von 7:00 Uhr bis 17:00 Uhr einzukalkulieren.
Der AN hat die in diesem LV beschriebenen Leistungen in der vorgeschriebenen Bauzeit zu erbringen.

Vermeidung von Schäden
Lärm- und Emissionswerte sind zu beachten. Erschütterung, Staub, Geruch und Schmutz sind grundsätzlich zu vermeiden.
Bäume und Tiere unterliegen besonderem Schutz. Die entsprechenden Zeiten werden zur Bauberatung für die darauf folgende Woche bekannt gegeben. Lärmintensive Arbeiten sind mit der örtlichen Bauleitung abzustimmen.

Beschädigungen an angrenzenden Bauteilen und Einbaugegenständen sind durch geeignete Maßnahmen (Abdeckungen, Verkleidungen etc.), die Sache des AN sind, auszuschließen. Sollten an angrenzenden Bauteilen oder Einrichtungen Beschädigungen oder Verschmutzungen auftreten, so werden diese auf Kosten des AN beseitigt.

Bauablauf und Bauzeiten
Derzeit können Arbeiten i.A. montags bis freitags zwischen 6.00 Uhr und 19.00 Uhr stattfinden. Der AG kann in Ausnahmefällen Arbeiten an Sonnabenden (Werktag) anordnen. Eine gesonderte Vergütung von Lohnzulagen erfolgt dabei nicht.

Baustellenzugang und Sicherheit
Alle Arbeiten, die Teil dieses Leistungsverzeichnisses sind, müssen von einem fachlich geeigneten und deutsch sprechenden Vorgesetzten/ Bauleiter geleitet werden.
Es herrscht auf der gesamten Baustelle Rauchverbot.

Kooperation und Koordination
Der Auftragnehmer ist verpflichtet auf Anforderung mindestens 1x pro Woche, an Koordinierungsbesprechungen teilzunehmen. Während der Arbeiten muss ständig und zwingend eine Deutsch sprechende Fachkraft als Vorarbeiter zugegen sein.
Zu den auf der Baustelle vorzuhaltenden Ausführungsunterlagen zählt auch eine Ausfertigung der Leistungsbeschreibung.

## D_Allgemeine technsiche Vorbemerkungen
D - ALLGEMEINE TECHNISCHE VORBEMERKUNGEN

1. Mitgeltende Normen und Regeln

Dem Leistungsverzeichnis liegt die VOB / B und C zugrunde.

Insbesondere gelten die:

ATV DIN 18 299 - Allgemeine Regelungen für Bauarbeiten jeder Art
ATV DIN 18 363 - Maler- und Lackierarbeiten

ATV DIN 18451 Gerüstarbeiten

Darüber hinaus gelten die in den jeweiligen ATV aufgeführten Normen, sämtliche in den DIN's enthaltenen normativen Verweisungen und sämtliche Merkblätter der entsprechenden Fachverbände.

Der Auftragnehmer hat insbesondere die im Leistungsverzeichnis aufgeführten Normen, allgemeinen bauaufsichtlichen Zulassungen und Prüfzeugnisse, Vorschriften der BG sowie die baupolizeilichen Bestimmungen verantwortlich zu beachten.

Weiterhin liegen der Bauausführung die Architektenpläne, die besonderen Vertragsbedingungen des Auftraggebers mit Sicherheitsbestimmungen und zusätzlichen technischen Vorschriften in der jeweils aktuellen Fassung zugrunde. Weiterhin sind die einschlägigen Baustoff- und Herstellungsnormen zu beachten.

Soweit in der Leistungsbeschreibung auf Technische Spezifikationen, z.B. nationale Normen, mit denen Europäische Normen umgesetzt werden, europäische technische Zulassungen, gemeinsame technische Spezifikationen, internationale Normen, Bezug genommen wird, werden auch ohne den ausdrücklichen Zusatz: "oder gleichwertig", immer gleichwertige Technische Spezifikationen in Bezug genommen.

2. Allgemeine Hinweise

Zur Vereinfachung wurde im Leistungstext des LV´s teilweise auf selbstverständliche Ausdrücke, wie "Herstellen, einschl. Materiallieferung und Verschnitt, verlegen, montieren, einschl. Befestigungsmaterial, Geräte, Förderungsmittel und Werkzeuge vorhalten, Schutzvorkehrungen treffen usw." verzichtet. Wenn nicht ausdrücklich anders beschrieben (z.B. "nur liefern" oder "bauseitig gelieferte montieren") umfassen die Leistungen immer Herstellung, Lieferung und Montage.

Die ausgeschriebenen Leistungen umfassen mit den angebotenen Einheitspreisen der einzelnen Teilbereiche alle, zur Leistungserstellung notwendigen Nebenarbeiten  nach VOB/C wie, das Aufstellen, Vorhalten, der
Betrieb und Abbau aller erf. Maschinen, Geräte, Stoffe und Hilfsstoffe, Verwahrungen und sonstigen Schutzmaßnahmen. Die ausgeschriebene Leistung umfasst auch den Transport der Materialien, Maschinen, Geräte, Stoffe und Hilfsstoffe zum Einsatzort innerhalb des Gebäudes; sie umfasst weiterhin den Transport des anfallenden Bauschuttes sowie die sachgerechte Deponierung einschl. aller anfallenden Gebühren.

2. Gerüste

Gerüste LK 3 werden bauseits gestellt als Fassadengerüst (Neubau Anbau)

Gerüste/Leitern/Transporteinrichtungen im Innenbereich für eine Arbeitshöhe bis
zu 3,50 m sind in die Leistungen, für die diese Gerüste erforderlich sind, einzurechnen.

## E_Technische Vorbemerkungen Malerarbeiten
E - TECHNISCHE VORBEMERKUNGEN
Maler- und Lackierarbeiten

1. Angaben zu Stoffen und Bauteilen

Das eingebaute Material muss dem Muster entsprechen; eine Bestätigung des Musters durch den Auftraggeber ist einzuholen.

Der Auftragnehmer soll für den Beschichtungsaufbau möglichst Produkte desselben Herstellers verwenden, um das System als Ganzes zu erhalten.

2. Angaben zur Ausführung

Bei Schleifarbeiten im Trockenverfahren sind Absauggeräte zu verwenden.

Sind Schleifen und Spachteln vorgesehen, so bleiben die Anzahl der Schleifgänge und Spachtelaufträge sowie die Wahl der richtigen Körnung dem Auftragnehmer überlassen und sind auf die vorgesehene Beschichtung einzustellen.

Nach Aufforderung durch den Auftraggeber sind benutzte Räume innerhalb von drei Werktagen besenrein zu räumen.

Als Gefahrstoffe nach der Gefahrstoffverordnung einzuordnende Anstrichstoffe und Lösungsmittel dürfen grundsätzlich nur in Originalgebinden auf der Baustelle verarbeitet werden. Ist eine Umfüllung nicht zu vermeiden, müssen die Behälter wie das Originalgebinde gekennzeichnet sein. Über den Verbleib von Reststoffen kann die Bauleitung einen Nachweis verlangen.

Nach Abschluss der Arbeiten hat der Auftragnehmer dem Auftraggeber eine Liste über die verwendeten Beschichtungsstoffe, gegliedert nach Verwendungszweck bzw. -ort, Produktbezeichnung und Hersteller für spätere Nachbestellungen zu übergeben.

Lagerfähiges Restmaterial ist dem Auftraggeber für spätere Reparaturarbeiten zur Verfügung zu stellen. Restmaterial, das der Auftragnehmer nicht übernehmen will, hat er entweder zu entsorgen oder in seinen Besitz zu übernehmen. Nicht lagerfähiges Restmaterial sowie Verpackungen, Behälter, Abdeckmaterial und dergleichen hat der Auftragnehmer ebenfalls zu entsorgen. Dabei sind die einschlägigen Vorschriften über Sonderabfall einzuhalten. Der Auftraggeber kann einen entsprechenden Nachweis verlangen.

Farbreste, auch wenn sie in Bezug auf Umweltschutz unbedenklich sind, dürfen nicht in die Entwässerung des Gebäudes bzw. der Außenanlagen geschüttet werden.

Die Arbeitstechniken für die Beschichtung sind dem Auftragnehmer freigestellt, falls die Nutzung von Räumen - auch durch andere Gewerke - nicht dagegen spricht und in der Leistungsbeschreibung keine bestimmte Technik vorgeschrieben wird.

Vorhandene, ausbaubare Dichtungen an Zargen, Türen, Fenstern und dergleichen sowie demontierbare Beschläge sind vor den Arbeiten beschädigungsfrei zu entfernen und anschließend an ihren ursprünglichen Stellen wieder einzubauen. Nicht ausbaubare Dichtungen und nicht demontierbare Beschläge sind abzukleben. Bewegliche Teile sind gangbar zu halten.

Abdeckungen von Schaltern, Steckdosen u. dgl. sind vor den Arbeiten beschädigungsfrei abzunehmen, rückseitig zu kennzeichnen, sicher zu lagern und nach Beendigung der Arbeiten wieder einzubauen. Können einzelne Bauteile nicht vom Auftragnehmer ausgebaut werden, ist die Bauleitung zu informieren, damit diese entweder den Ausbau und späteren Einbau durch den entsprechenden Fachunternehmer ausführen lässt oder alternativ der Abklebung statt eines Ausbaus zustimmt.

Mörtelreste dürfen keinesfalls überstrichen werden, sie sind vollständig zu entfernen.

Vor dem Überstreichen von Dichtstoffen hat sich der Auftragnehmer Gewissheit über die Verträglichkeit der Stoffe zu verschaffen. Werden selbst Dichtstoffe verwendet, so sind sie grundsätzlich nicht zu überstreichen, sondern im entsprechenden Farbton auszuwählen. Fugen unbekannter stofflicher Grundlage sollen nicht überstrichen werden, sie sind vorher abzukleben.

## 034 Malerarbeiten
Datum: 17.04.2025

*Hinweis: Hinweis Raumhöhen Neubau Anbau*
Die im Gebäudeteil Neubau Anbau auszuführenden Malerarbeiten -
Untergeschoss 2 bis 1. Obergeschoss/DG
erfolgen bis zu einer Raumhöhe < 3,50 m.

UG 2 Neubau Anbau: 2,80 m OKFF bis UKFD
UG 1 Neubau Anbau: 3,05 m OKFF bis UKFD
EG Neubau Anbau: 3,05 m OKFF bis UKFD
1. OG Neubau Anbau: 3,05 m OKFF bis UKFD

*Hinweis: Hinweis Raumhöhen Bestandsgebäude*
Die im Bestandsgebäude auszuführenden Malerarbeiten 2. Untergeschoss bis Dachgeschoss
erfolgen i.A. bis zu einer Raumhöhe von < 3,50 m.
Die Treppenhäuser sind über 3,50 m hoch und müssen eingerüstet werden.

UG 2 Bestandsgebäude: 3,15 m OKFF bis UKRD
UG 1 Bestandsgebädue: 3,30 m OKFF bis UKFD
EG Bestandsgebäude: 3,23 m OKFF bis UKFD
DG Bestandgebäude: 3,48 m OKFF bis UKFD

### Los 1 Malerarbeiten, Innenbereich

*Hinweis: Farbtöne*
Sind die Farbtöne in der Leistungsbeschreibung nicht exakt benannt, so gelten folgende Farbtonstufen:

"weiß" bzw. "altweiß"
Alle Weißtöne, die vom Hersteller als Standardqualität zum Grundpreis geliefert werden.

Zulage "hell getönt"
Farbtöne mit Hellbezugswert > 65

Zulage "mittel getönt"
Farbtöne mit Hellbezugswert >/= 25 und </=65

Zulage "satt getönt"
Farbtöne mit Hellbezugswert < 25

Farbfestlegung Neubau Anbau:
Wandflächen  -  perlweiß RAL 1013
Deckenflächen  -  reinweiß RAL 9010

Farbflächen Bestandsgebäude geplant:
Die Festlegung der farblichen Ausführung je Raum erfolgt mit der Ausführungsplanung.

Wandflächen  - Untergeschoss 2 (UG 2)

Salubra 32052 - vert clair -
NCS S 0540  G30Y (lindgrün)

Salubra 32112 - l´ocre rouge clair -
NCS S1010  Y60R (Pastellorange)

Salubra 32111 - l´ocre rouge moyen  -
NCS S 1030  Y70R (orange

Wandflächen - Untergeschoss 1 (UG 1)

Salubra 32122 terre sienne claire 31 -
NCS S 1020  Y50R (orange)

Salubra 32112 - l´ocre rouge clair
NCS S1010  Y60R (Pastellorange)

Salubra 32001 blanc
NCS S1010  Y10R (Cremeweiss)

Wandfläche - Erdgeschoss (EG)

Salubra 32081 orange claire
NCS S 1060  Y50R (kräftiges Orange)

Salubra 32082 orange pâle
NCS S 1010  Y40R (Pastellorange)

Salubra 32001 blanc
NCS S1010  Y10R (Cremeweiss)

Wandflächen - Dachgeschoss (DG)

Salubra 32021 outremer moyen
NCS S1030  R90B (Himmelblau)

Salubra 32001 blanc
NCS S1010  Y10R (Cremeweiss)

Salubra 32024 outremer gris
NCS S 1005  G50Y (hellgrün)

Decken UG 2 bis DG Bestandsgebäude

Deckenflächen  -  reinweiß RAL 9010

*Hinweis: Angaben des Bieters zu Malerarbeiten*
Angaben des Bieters zu Malerarbeiten

Die Angaben zu Fabrikaten / Systemen sind unbedingt,
sowie prüfbar und eindeutig auszufüllen und als Anlage (Liste im PDF-Format) mit dem Angebot abzugeben!

zu Titel 01. bis 06. Malerarbeiten

Grundanstrich / Tiefgrund, für saugfähige Flächen,
angebotenes Fabrikat:
'..............................'

Grundanstrich / Haftgrund, für nichtsaugende Flächen,
angebotenes Fabrikat:
'..............................'

Glasfaser-Spachtelvlies 45g,
angebotenes Fabrikat:
'..............................'

Glasvlies, glattes vorgr. Premium-Glattvlies 200g,
angebotenes Fabrikat:
'..............................'

Leichter Mineral-Handspachtel für Spachtelvlies,
angebotenes Fabrikat:
'..............................'

Mineral-Handspachtel für Putzflächen,
angebotenes Fabrikat:
'..............................'

Spachtel Trockenbaudecken,
angebotenes Fabrikat:
'..............................'

Innen-Dispersionsfarbe Nassabriebklasse 1,
angebotenes Fabrikat:
'..............................'

Innen-Dispersionsfarbe Nassabriebklasse 3,
angebotenes Fabrikat:
'..............................'

2K-PU-Finish Nassabriebklasse 1
angebotenes Fabrikat:
'..............................'

#### Hauptabschnitt 1.1 Vorbereitende Arbeiten

*Hinweis: Abdecken*
Das lose Abdecken der Estrichflächen zum Schutz vor Verschmutzungen durch die Malerarbeiten ist in die Einheitspreise einzukalkulieren.

Für das Abkleben oberflächenfertiger Böden gibt es eine gesonderte LV-Position.

**1.1.1 Bauteile schützen, Folie**
Bauteile und Einrichtungsgegenstände zum Schutz mit Folie abkleben oder staubdicht abdecken. Leistung inkl. rückstandsloser Beseitigung der Abdeckmaterialien nach Beendigung der Putz- und Stuckarbeiten, einschl. Entsorgung des Schutzmaterials

Bauteile:
- Türen/Zargen (nur neu eingebaute Türen)
- Fenster
- Wandfliesen einschl. Spiegelflächen

Das Abkleben der Fenster und Türen darf nur mit Klebeband erfolgen, welches sich mit dem Anstrichmittel bzw. der Oberfläche verträgt; Holpflicht beim Maler. Außerdem ist das Klebeband nur "so kurz wie nötig" auf dem Bauteil zu belassen.
Menge: 1325,000 m2
DIN 276 2018-12: 397
DIN 276-1 2008-12: 349

**1.1.2 Boden schützen, Folie**
Oberflächenfertige Böden mit PE-Folie/Malervlies gegen Verschmutzung während der Malerarbeiten vollflächig abdecken und gegen Verrutschen verkleben. Das Entfernen und Entsorgen nach Abschluss der Arbeiten ist einzukalkulieren.
In dieser Position sind nur die Flächen erfasst, bei denen die Leistung nach Art und Umfang nicht als Nebenleistung einzuordnen ist.

- Fliesenbeläge
- Parkettbeläge
- Terrazzo

Materialdicke: mind. 0,2 mm

Bauteillage: UG 2 bis DG Bestandsgebäude
Menge: 1500,000 m2
DIN 276 2018-12: 397
DIN 276-1 2008-12: 352

**1.1.3 Einbauteile schützen, Folie/Vlies**
Besonderer Schutzmaßnahmen gegen mechanische Beschädigung sowie staubdichter Schutz von Bau- und Anlagenteilen, innen, einschließlich Abklebearbeiten, Unterhaltung und späterer Beseitigung/Entsorgung.

Abdeckung bestehend aus: Folie/Vlies o.ä. und Klebeband

Ausführung nach Vorgabe Bauleitung!
Menge: 50,000 m2
DIN 276 2018-12: 395

**1.1.4 Altbeschichtungen entfernen, Wände, innen, teilflächig, bis 2,50 m2**
Entfernen von vorhandenen Beschichtungen (teilflächig) im Innenbereich von grobem Schmutz und losen Bestandteilen durch Abkratzen und Nachwaschen bis auf den Putz für eine erneute Beschichtung,
einschl. aller erforderlicher Nebenarbeiten und Schutzmaßnahmen

Verfahren: mechanisch
Anzahl der Farbschichten:  2-3 Schichten
Kleinflächen bis 2,5 m2
Untergrund: Putz/Mauerwerk/Beton

Anfallendes Material ist vollständig zu
sammeln und gemäß den gesetzlichen
Bestimmungen zu entsorgen.

Bauteillage: Bestandsgebäude UG 2 bis DG
Menge: 250,000 m2
DIN 276 2018-12: 394

**1.1.5 Altbeschichtungen entfernen, Decken, innen, teilflächig, bis 2,50 m2**
Entfernen von vorhandenen Beschichtungen (vollflächig) im Innenbereich von groben Schmutz und losen Bestandteilen durch Abkratzen und Nachwaschen bis auf den Putz für eine erneute Beschichtung, aller erforderlicher Nebenarbeiten und Schutzmaßnahmen

Verfahren: mechanisch
Anzahl der Farbschichten:  2-3 Schichten
Untergrund: Putz/Mauerwerk

Anfallendes Material ist vollständig zu
sammeln und gemäß den gesetzlichen
Bestimmungen zu entsorgen.

Altanstrich abstoßen Bauteil:
Unterseiten Treppenlauf Treppenhaus 1 und 2
Menge: 50,000 m2

**1.1.6 Altbeschichtungen reinigen, innen (mechanisch)**
Reinigen von Altbeschichtungen, Verunreinigungen, Schmutz, Staub, Fett und lose anhaftende Substanzen vollflächig durch geeignete Maßnahmen, unter Beachtung der Bestimmungen des
Umweltschutzes, Abfallstoffe fachgerecht entfernen und entsorgen, einschl. aller erforderlicher Nebenarbeiten und Schutzmaßnahmen.
Nägel und Dübel entfernen.

Verfahren: mechanisch (z.B. Abbürsten)
Nachreinigung durch Absaugen/Abblasen mit ölfreier Druckluft, Entstaubung,
als Vorbereitung zur Aufnahme eines Überholungsanstriches.

Beschichtung: Anstriche mit Dispersionsfarbe (weiß/farbig) an Wänden und Treppenunterseiten

Bauteillage: Bestandsgebäude UG 2 bis DG
Menge: 5500,000 m2
DIN 276 2018-12: 395

**1.1.7 Altbeschichtungen ausbessern, innen, Kleinstflächen, 10x10 cm**
Punktuelle Fehlstellen in Wand- und Deckenflächen mit Mörtel oder Gips schließen und Oberfläche angleichen.

- Vorhandene Beschichtungen im Innenbereich ausbessern und zur Aufnahme einer Überholungsbeschichtung vorbereiten.
Lose Beschichtungsflächen abkratzen, nachwaschen, Fehlstellen mit Spachtelmasse egalisieren.
Oberfläche ansatzfrei an Bestand angleichen.

Tiefe bis ca. 2cm
Größe der Fehlstellen: bis 10x10 cm
Kleinstflächen in Wänden mit Einbau oder Durchführungen nachträglicher Installationen Elt/HLS

Bauteillage: Bestandsgebäude UG 2 bis DG
Menge: 500,000 St
DIN 276 2018-12: 395

**1.1.8 Altbeschichtungen ausbessern, innen, Kleinstflächen, 20x20 cm**
Punktuelle Fehlstellen in Wand- und Deckenflächen mit Mörtel oder Gips schließen und Oberfläche angleichen.

- Vorhandene Beschichtungen im Innenbereich ausbessern und zur Aufnahme einer Überholungsbeschichtung vorbereiten.
Lose Beschichtungsflächen abkratzen, nachwaschen, Fehlstellen mit Spachtelmasse egalisieren.
Oberfläche ansatzfrei an Bestand angleichen, einschl. aller notwendigen Vorbereitungs- und Schutzmaßnahmen

Tiefe bis ca. 2cm
Größe der Fehlstellen: bis 20x20 cm
Kleinstflächen in Wänden mit Einbau oder Durchführungen nachträglicher Installationen Elt/HLS

Bauteillage: Bestandsgebäude UG 2 bis DG
Menge: 200,000 St

**1.1.9 Altbeschichtungen ausbessern, innen, Kleinflächen bis 2,5 m2**
Vorhandene Beschichtungen im Innenbereich ausbessern und zur Aufnahme einer Überholungsbeschichtung vorbereiten.

Lose Beschichtungsflächen abkratzen, nachwaschen, Fehlstellen mit Spachtelmasse egalisieren.
Oberfläche ansatzfrei an Bestand angleichen.

Tiefe bis ca. 2 cm
Größe der Fehlstellen: bis 2,5 m2

Bauteillage: Bestandsgebäude UG 2 bis DG
Menge: 150,000 m2
DIN 276 2018-12: 395

**1.1.10 Risse in Putzoberfläche schließen**
Risse in Bestandsputzoberflächen schließen zur Herstellung einer geschlossenen Putzfläche,
angleichen an Bestand
- Risse V-förmig weiten
- Verfüllung mit Spachtelmasse
- Überspannung mit Gewebearmierung

Rissbreiten: bis 10 cm
Risstiefen: bis 5 cm

Untergrund: Wandflächen mit Bestandsputz, beschichtet

Bauteillage: Bestandsgebäude UG 2 bis DG
Menge: 50,000 m
DIN 276 2018-12: 395

**1.1.11 Spachtelung zweimal Handspachtel und grundieren**
Zweimalige Spachtelung und abschließendes Schleifen mit weißer, silikatischer Leichtspachtelmasse für tapezier- und beschichtungsfähige Handspachtelungen auf Wandflächen als Untergrundvorbereitung  zur Verbesserung der Oberflächenqualität von geputzten Bestandsflächen für die nachfolgende Beschichtung.
Angleichen an Bestandsflächen.

Grundanstrich der gespachtelten Fläche mit Tiefgrund.

Bauteil: Wände Bestand
Art und Beschaffenheit: geputzt, grundiert

Ausführung ausschließlich in Absprache mit der örtlichen Bauüberwachung.
Menge: 200,000 m2

**1.1.12 Spachtelung Vlieseinbettung in Handspachtel und grundieren, Kleinflächen**
Spachtelung mit Vlieseinbettung mit silikatischer Feinspachtelmasse und Glasfaser-Spachtelvlies (ca. 40-45g/m2). Folgebahnen überlappend im Doppelschnittverfahren verarbeiten. Nach Trocknung die Flächen mit einer zweiten Schicht Spachtelmasse abporen. Angleichen an Bestandflächen.

Grundanstrich der gespachtelten Fläche mit Tiefgrund.
Ausführung in Kleinflächen bis 5 m2, zur Verbesserung der Oberflächenqualität von geputzten Bestandsflächen für die nachfolgende Beschichtung.

Bauteil: Wände Bestand
Art und Beschaffenheit: geputzt, grundiert

Ausführung ausschließlich in Absprache mit der örtlichen Bauüberwachung.

angebotenes Fabrikat: '..............................'

vom Bieter einzutragen
Menge: 50,000 m2

**1.1.13 Zulage Untergrundausgleich, >5-15 mm**
Zulage für vorbeschriebene Pos. für Mehrstärken bei den Spachtelarbeiten, für den Ausgleich des Untergrundes von Unebenheiten

Material: Putzmörtel PIV
Stärke: 5 - 15 mm
Oberfläche: abgezogen

Bauteillage: Bestandsgebäude
Menge: 5,000 m2

**1.1.14 Laibungspachtelung, vollflächig, PIV, Q2**
Laibungsspachtelung, innen, vollflächig,
zur Verbesserung der Oberflächenqualität auf glatten geputzten Mauerwerkslaibungen

- Grundverspachtelung
- Entfernung überstehender Spachtelmasse
- Schleifen

Material: Gips-Flächenspachtel C7-20-2 nach DIN EN 13279, Mörtelgruppe PIV
Schichtdicke: bis 5 mm
Oberflächenqualität: Q2, geglättet

Bauteil: Wände Bestandsgebäude UG 2 - DG,
im UG 2 auch als Rundbogen
Art und Beschaffenheit: geputzt, grundiert

Ausführung ausschließlich in Absprache mit der örtlichen Bauüberwachung.
Menge: 50,000 m

**1.1.15 Verfugung, elasto-plastisch, Acryl**
Verfugung, elasto-plastisch, mit Ein-Komponenten-Dichtstoff auf Acryldispersionsbasis (überstreichbar)
Fugenbreite 5-10 mm
Menge: 5000,000 m
DIN 276-1 2008-12: 345

**1.1.16 Verfugung, elasto-plastisch, Silikon**
Verfugung, elasto-plastisch, mit Ein-Komponenten-Dichtstoff auf Silikonbasis.
Leistung inkl. notwendiger Fugenvorbehandlung,
Fuge glatt gestrichen,
Fugenbreite 5-10 mm
Ausführung gemäß DIN
Menge: 50,000 m

**1.1.17 Göppinger Profil einbringen**
Zwischen Gipskartonwandfläche und Putzwand ist im Übergang zur Trennung zwei unterschiedlicher Bauteile (Gipskarton / Mauerwerk oder Beton) ein Göppinger Profil einzubringen.
- Fuge geradlinig mechanisch aufweiten
- Göppinger Profil als Trennungsprofil unterschiedlicher Bauteile in die Fuge einbringen
- spachteln links und rechts vom Profil mit einer mineralischen Spachtelmasse inkl. nachschleifen, nachgrundieren, und mit Dispersionsfarbe nachstreichen
Menge: 5,000 m

**1.1.18 Absetzen Beschichtung**
Absetzen von Beschichtungen bei mehrfarbigen Beschichtungen oder bei angrenzenden Materialien.
Menge: 500,000 m
DIN 276-1 2008-12: 345

#### Hauptabschnitt 1.2 Wandbeschichtung, Kalk-Zementputz - Erstanstrich

*Hinweis: Kalk-Zement-Putz*
Lufttrockenen Kalk-Zement-Putz mit Putzglätte, innen mit lösemittel- und weichmacherfreier, stumpfmatter Dispersionsfarbe, TÜV Schadstoff geprüft, behandeln.
Bauteil: Wand
Bauteillage: Innenwände (Anbau)
Geschosshöhe: <= 3,50 m
Art und Beschaffenheit: neu, Q2 - geglättet

**1.2.1 Fluatieren von Nachputzstellen**
Fluatieren von Nachputzstellen bis zur nächsten Bauteilabgrenzung zwei Mal, 1 : 4 wasserverdünnt.
Menge: 150,000 m2

**1.2.2 Untergrund schleifen, Sinterschichten entfernen**
Sinterschicht auf Neuputzen vollflächig durch geeignete Maßnahmen, unter Beachtung der Bestimmungen des Umweltschutzes, fachgerecht entfernen, einschl. aller erforderlicher Nebenarbeiten und Schutzmaßnahmen.
Verfahren: Schleifen

Ausführung nur in Bereichen mit neu aufgebrachten Kalk-Zementputz!

Bauteillage:
Neubau Anbau  - ca. 952 m2
UG 2 Anbau
UG 1 Anbau
EG Anbau
1. OG Anbau

Bestandsgebäude - ca. 200 m2
UG 2 Bestand
UG 1 Bestand
EG Bestand
1. OG Bestand
TG Bestand
Menge: 1200,000 m2
DIN 276 2018-12: 345

**1.2.3 Grundanstrich, Tiefgrund**
Untergrund auf Eignung, Trag- und Haftfähigkeit prüfen.
Flächen säubern.
Grundanstrich mit Tiefgrund,
konservierungsmittel-, lösemittel- und weichmacherfrei
geprüft nach den Anforderungen des AgBB-Schemas
geforderter Nachweis zum Tiefgrund Urkunde Blauer Engel
Bauteil: Wände
Geschosshöhe: <= 3,50 m

Bauteillage:

Neubau Anbau UG 2 bis 1. OG

Bestandsgebäude UG 2 bis TG

angebotenes Fabrikat: '..............................'

vom Bieter einzutragen
Menge: 1200,000 m2
DIN 276 2018-12: 345

**1.2.4 Grundanstrich, Tiefgrund, Laibungen, Tiefe bis 20 cm**
Laibungen an Öffnungen und Nischen, wie in den vorgenannten Positionen beschrieben, behandeln.

Laibungstiefe: < 20 cm

Bauteillage:
Laibungen Neubau Anbau UG 2 - 1. OG
Laibungen Bestandsgebäude UG 2 b 1. OG
Menge: 170,000 m
DIN 276 2018-12: 345

**1.2.5 Grundanstrich, Tiefgrund, Laibungen, Tiefe bis 40 cm**
Laibungen an Öffnungen und Nischen, wie in den vorgenannten Positionen beschrieben, behandeln.

Laibungstiefe: > 20 bis < 40 cm

Bauteillage:
Laibungen Neubau Anbau UG 2 - 1. OG
Laibungen Bestandsgebäude UG 2/EG
Menge: 26,000 m
DIN 276 2018-12: 345

**1.2.6 Grundanstrich, Tiefgrund, Laibungen, Tiefe bis 90 cm**
Laibungen an Öffnungen und Nischen, wie in den vorgenannten Positionen beschrieben, behandeln.

Laibungstiefe: > 20 bis < 40 cm

Bauteillage:
Laibungen Neubau Anbau UG 2 - 1. OG
Laibungen Bestandsgebäude UG 2 -- 1. OG
Menge: 200,000 m
DIN 276 2018-12: 345

**1.2.7 Spachtelung zweimal Handspachtel und grundieren**
Zweimalige Spachtelung und abschließendes Schleifen mit weißer, silikatischer Leichtspachtelmasse für tapezier- und beschichtungsfähige Handspachtelungen auf Decken- und Wandflächen als Untergrundvorbereitung für die nachfolgende Beschichtung.

Grundanstrich der gespachtelten Fläche mit Tiefgrund.

Bauteil: Wände mit neuem Kalk-Zementputz
Art und Beschaffenheit: neu, Q2 geglättet

Ausführung ausschließlich in Absprache mit der örtlichen Bauüberwachung.
Menge: 1200,000 m2
DIN 276 2018-12: 345

**1.2.8 Laibungsspachtelung, vollflächig, >20-90 cm, Q2**
Laibungsspachtelung, innen, vollflächig,
zur Verbesserung der Oberflächenqualität auf glatten grundierten geputzten Mauerwerkslaibungen

- Grundverspachtelung
- Entfernung überstehender Spachtelmasse
- Schleifen

Laibungstiefe: > 20 bis 90 cm

Material: Gips-Flächenspachtel C7-20-2 nach DIN EN 13279, Mörtelgruppe PIV
Schichtdicke: bis 5 mm
Oberflächenqualität: Q2, geglättet

Bauteillage: Fenster- und Türlaibungen
Menge: 226,000 m

**1.2.9 Laibungsspachtelung, vollflächig, bis 20 cm, Q2**
Laibungsspachtelung, innen, vollflächig,
zur Verbesserung der Oberflächenqualität auf glatten grundierten geputzten Mauerwerkslaibungen

- Grundverspachtelung
- Entfernung überstehender Spachtelmasse
- Schleifen

Laibungstiefe: bis 20 cm

Material: Gips-Flächenspachtel C7-20-2 nach DIN EN 13279, Mörtelgruppe PIV
Schichtdicke: bis 5 mm
Oberflächenqualität: Q2, geglättet

Bauteillage: Fensterleibungen Anbau
Menge: 170,000 m

**1.2.10 Beschichtung, Dispersionsfarbe, NAB K1, SM (Flure, Küchen, Sanitärbereiche, Schulräume)**
Untergrund auf Eignung, Trag- sowie Haftfähigkeit prüfen. Der Untergrund muss sauber und trocken sein.
Beschichtung, Dispersionsfarbe
- Zwischenanstrich
- Schlussanstrich
emissionsarm, lösemittel- und weichmacherfrei, TÜV o. AgBB schadstoffgeprüft, sehr guter Verlauf, lange Offenzeit, wasserdampfdiffusionsfähig.
Nassabriebbeständigkeit: Klasse 1 nach DIN EN 13300
Glanzgrad: seidenmatt
Farbton: Perlweiß RAL 1013
Bauteil: Wände geputzt, grundiert
Bauteillage: hochfrequentierter Bereich
(Flure, Küchen, Sanitärbereiche,  bei Schul- und Horträume bis 2 m Höhe)
Geschosshöhe: <= 3,50 m

angebotenes Fabrikat: '..............................'

vom Bieter einzutragen
Menge: 900,000 m2

**1.2.11 Beschichtung, Dispersionsfarbe, NAB K2, SM**
Untergrund auf Eignung, Trag- sowie Haftfähigkeit prüfen. Der Untergrund muss sauber und trocken sein.
Beschichtung, Dispersionsfarbe
- Zwischenanstrich
- Schlussanstrich
emissionsarm, lösemittel- und weichmacherfrei, TÜV o. AgBB schadstoffgeprüft, sehr guter Verlauf, lange Offenzeit, wasserdampfdiffusionsfähig.
Nassabriebbeständigkeit: Klasse 2
Glanzgrad: seidenmatt
Standardfarbton: Perlweiß RAL 1013
Bauteil: Wände geputzt. grundiert
Geschosshöhe: <= 3,50 m
Menge: 300,000 m2

**1.2.12 Dispersionsfarbe, NAB K1/K2/K3, Laibungen, < 20cm**
Dispersionsfarbe, sonstige Laibungen, < 20 cm.
Untergrund auf Eignung, Trag- sowie Haftfähigkeit prüfen. Der Untergrund muss sauber und trocken sein.
Beschichtung, Dispersionsfarbe
- Zwischenanstrich
- Schlussanstrich
emissionsarm, lösemittel- und weichmacherfrei, konservierungsmittelfrei, hoch wasserdampfdiffusions-fähig, geprüft gemäß AgBB-Schema.
Nassabriebbeständigkeit: Klasse 1 / Klasse 2 / Klasse 3
Glanzgrad: seidenmatt
Standardfarbton: Perlweiß RAL 1013
(Neubau Anbau)
Bauteil: Wände
Bauteillage: horizontale und vertikale Laibungen an Türen, Fenstern, Versprüngen, Nischen usw.
Breite: <= 20 cm
Geschosshöhe: < 3,50 m

Bauteillage:
Neubau Anbau UG 2 bis DG
Menge: 155,000 m

**1.2.13 Dispersionsfarbe, NAB K1/K2/K3, Laibungen, > 20 <=50cm**
jedoch

Breite: > 20 cm < 50 cm

Bauteillage:
Neubau Anbau (Aufzug) UG 2 bis DG
Menge: 25,000 m

**1.2.14 Dispersionsfarbe, NAB K1/K2/K3, Laibungen, > 50 <=100cm**
jedoch

Breite: > 50 cm < 80 cm

Bauteillage:
Übergang Anbau/Bestandsgebäude
Menge: 40,000 m

#### Hauptabschnitt 1.3 Wandbeschichtung, Trockenbau neu Neubau Anbau/Bestandsgebäude

*Hinweis: Gipskartonplatten*
Wandflächen aus Gipskartonplatten, bauseitig gespachtelt in der Oberflächenqualitätsstufe Q2, innen mit lösemittel- und weichmacherfreier, stumpfmatter Dispersionsfarbe, behandeln.
Bauteil: Wände
Geschosshöhe: <= 3,50 m
Art und Beschaffenheit: Q2, neu

**1.3.1 Aluminiumwinkelprofil als Eckschutz anbringen**
Alu-Eckschutzschiene als Vorbereitung für die vorgesehene Spachtelung der Flächen mit Fugen- und Wandspachtel auf die Außenecken anbringen und vollflächig anspachteln.
Bauteil : Wände
(Schachtwände TB, Außenecken Aufzug)

Bauteillage: Neubau Anbau
Lichte Höhe UG2 - 2,80 m
Lichte Höhe UG1/EG, DG - 3,05 m

Bauteillage: Bestandsgebäude
Lichte Höhe UG2:
Lichte Höhe UG 1:
Lichte Höhe EG:
Lichte Höhe DG:
Menge: 136,000 m

**1.3.2 Grundanstrich, Tiefgrund**
Untergrund auf Eignung, Trag- und Haftfähigkeit prüfen.
Flächen säubern.
Grundanstrich mit Tiefgrund.
Bauteil: Wände
Geschosshöhe: <= 3,50 m

Bauteillage:
Naubau Anbau UG 2 bis DG
Bestandsgebäude UG 2 bis DG

angebotenes Fabrikat: '..............................'

vom Bieter einzutragen
Menge: 2020,000 m2

**1.3.3 Glasvlies**
Vorgrundiertes Glasvlies mit Gewebekleber faltenfrei auf Stoß verkleben, als Untergrund für Dispersionsanstrich.
- Flächengewicht min. 195 g/m2
- schwer entflammbar B1 bzw. nicht brennbar A2
Bauteil: Wände
Geschosshöhe: <= 3,50 m

angebotenes Fabrikat: '..............................'

vom Bieter einzutragen
Menge: 2020,000 m2
DIN 276 2018-12: 345

**1.3.4 Beschichtung, Dispersionsfarbe, NAB K1 SM**
Untergrund auf Eignung, Trag- sowie Haftfähigkeit prüfen. Der Untergrund muss sauber und trocken sein.
Beschichtung, Dispersionsfarbe
- Zwischenanstrich
- Schlussanstrich
emissionsarm, lösemittel- und weichmacherfrei, TÜV o. AgBB schadstoffgeprüft, sehr guter Verlauf, lange Offenzeit, wasserdampfdiffusionsfähig.
Nassabriebbeständigkeit: Klasse 1
Glanzgrad: seidenmatt
Standardfarbton:
Perlweiß RAL 1013 (Anbau)/
weiß Bestandsgebäude
Bauteil: Wände
Bauteillage: hochfrequentierter Bereich
(Flure, Küche, Sanitärbereiche)
Geschosshöhe: <= 3,50 m
Menge: 1210,000 m2
DIN 276 2018-12: 345

**1.3.5 Beschichtung, Dispersionsfarbe, NAB K2 SM**
Untergrund auf Eignung, Trag- sowie Haftfähigkeit prüfen. Der Untergrund muss sauber und trocken sein.
Beschichtung, Dispersionsfarbe
- Zwischenanstrich
- Schlussanstrich
emissionsarm, lösemittel- und weichmacherfrei, TÜV o. AgBB schadstoffgeprüft, sehr guter Verlauf, lange Offenzeit, wasserdampfdiffusionsfähig.
Nassabriebbeständigkeit: Klasse 2
Glanzgrad: seidenmatt
Perlweiß RAL 1013 (Anbau)/
weiß Bestandsgebäude
Bauteil: Wände
Geschosshöhe: <= 3,50 m
Menge: 810,000 m2
DIN 276 2018-12: 345

#### Hauptabschnitt 1.4 Wandbeschichtung - Überholungsanstrich Bestandsgebäude

*Hinweis: Hinweis zur Gesamtleistung*
Mit Dispersionsfarbe gestrichene Innenflächen von Wänden, Mauerwerksstützen, Mauerwerksversprünge etc. mit lösemittel- und weichmacherfreier Dispersionsfarbe, Nassabrieb Klasse 1/2 nach DIN EN 13300 überarbeiten.
Bauteil: Wände aus MW mit Putz/Trockenbau

Alle Wandflächen sind bis OK Türzarge mit NAB Klasse 1 zu beschichten.

**1.4.1 Grundanstrich / Haftgrund, pigmentiert**
Untergrundvorbehandlung: Untergrund auf Eignung, Trag- sowie Haftfähigkeit prüfen.
Fläche säubern.

Grundanstrich schwach bzw. nicht saugfähiger Flächen mit Haftgrund, konservierungsmittel-, lösemittel- und weichmacherfrei, geprüft nach den Anforderungen des AgBB-Schemas, wasserverdünnbar, pigmentiert
Menge: 3550,000 m2

**1.4.2 Dispersionsfarbe, Klasse 1, SM**
Dispersionsfarbe, Klasse 1, SM

Untergrundvorbehandlung: Untergrund auf Eignung, Trag- und Haftfähigkeit prüfen.
- Zwischenanstrich
- Schlussanstrich
konservierungsmittel-, lösemittel- und weichmacherfrei
geprüft nach den Anforderungen des AgBB-Schemas
geforderter Nachweis Urkunde Blauer Engel UZ-102
desinfektionsmittelbeständig gemäß Prüfnachweis
Nassabriebbeständigkeit: R-Klasse 1
Kontrastverhältnis (weiß): H10-Klasse 2 (bei 7 m²/l)
Glanzgrad: seidenmatt
Standardfarbton: weiß
Menge: 2150,000 m2

**1.4.3 Dispersionsfarbe, Klasse 2, SM**
Dispersionsfarbe, Klasse 2, SM

Untergrundvorbehandlung: Untergrund auf Eignung, Trag- und Haftfähigkeit prüfen.
- Zwischenanstrich
- Schlussanstrich
konservierungsmittel-, lösemittel- und weichmacherfrei
geprüft nach den Anforderungen des AgBB-Schemas
geforderter Nachweis Urkunde Blauer Engel UZ-102
desinfektionsmittelbeständig gemäß Prüfnachweis
Nassabriebbeständigkeit: R-Klasse 2
Kontrastverhältnis (weiß): H10-Klasse 1 (bei 7 m²/l)
Kontrastverhältnis (altweiß): H10-Klasse 1 (bei 8 m²/l)
Glanzgrad: seidenmatt
Standardfarbton: weiß
Menge: 1400,000 m2

**1.4.4 Überholungsanstrich, Treppenläufe unterseitig, Mehraufwand**
Mehraufwand für die Beschichtungsarbeiten an der Treppenunterseite (Untersicht). Erschwerte Arbeit durch Überkopfposition, notwendige Abdeck- und Schutzmaßnahmen der Trittstufen.

Leistung beinhaltet:
- Mehraufwand für Überkopf-Arbeiten
- Einrüsten/Leiterstand einkalkulieren
- Flächenausbildung inkl. Untersicht, Wangen, Treppenauge

Bauteillage: TH 1 und TH 2
Menge: 125,000 m2

**1.4.5 Dispersionsfarbe, NAB K1/K2/K3, Laibungen, SM, bis 30 cm**
Dispersionsfarbe, sonstige Laibungen, 20-30 cm.
Untergrund auf Eignung, Trag- sowie Haftfähigkeit prüfen. Der Untergrund muss sauber und trocken sein.
Beschichtung, Dispersionsfarbe
- Zwischenanstrich
- Schlussanstrich
emissionsarm, lösemittel- und weichmacherfrei, konservierungsmittelfrei, hoch wasserdampfdiffusions-fähig, geprüft gemäß AgBB-Schema.
Nassabriebbeständigkeit: Klasse 1 / Klasse 2 / Klasse 3
Glanzgrad: seidenmatt
Standardfarbton: weiß
Bauteil: Wände
Bauteillage: horizontale und vertikale Laibungen an Türen, Fenstern, Versprüngen, Nischen usw.
Breite: 20-30 cm
Geschosshöhe: < 3,50 m

Bauteillage:
Bestandsgebäude UG 2 bis EG
Menge: 700,000 m

#### Hauptabschnitt 1.5 Mehrpreis, getönte Ausführung Wände im Bestandsgebäude

**1.5.1 Zulage für hell getönte Ausführung**
Zulage, zu allen Weißtöne, die vom Hersteller als Standardqualität zum Grundpreis geliefert werden, Ausführung im hell getönten Farbton.

Zulagepreis für die Ausführung im hell getönten Farbton (Hellbezugswert > 65).

Farbton nach Angabe des Auftraggebers.
Menge: 3815,000 m2
DIN 276 2018-12: 345

**1.5.2 Zulage für mittel getönte Ausführung**
Zulage, zu allen Weißtöne, die vom Hersteller als Standardqualität zum Grundpreis geliefert werden, Ausführung im mittel getönten Farbton.

"mittel getönt"
Farbtöne mit Hellbezugswert >/= 25 und </=65

Farbton nach Angabe des Auftraggebers.
Menge: 1090,000 m2
DIN 276-1 2008-12: 345

**1.5.3 Zulage für satt getönte Ausführung**
Zulage, zu allen Weißtöne, die vom Hersteller als Standardqualität zum Grundpreis geliefert werden, Ausführung im satt getönten Farbton.

"satt getönt"
Farbtöne mit Hellbezugswert < 25

Farbton nach Angabe des Auftraggebers.
Menge: 545,000 m2
DIN 276 2018-12: 345

**1.5.4 Zulage, Farbton schwarz**
Zulage, zu allen Weißtöne, die vom Hersteller als Standardqualität zum Grundpreis geliefert werden, Ausführung im satt getönten Farbton.

Ausführung Wand- und Deckenfläche: schwarz
Farbton nach Angabe des Auftraggebers.

Bauteillage: Bestandsgebäude DG R1.06
Menge: 90,000 m2

#### Hauptabschnitt 1.6 Deckenbeschichtung, Trockenbau

*Hinweis: Gipskartonplatten*
Deckenflächen aus Gipskartonplatten, bauseitig gespachtelt in der Oberflächenqualitätsstufe Q2, innen mit lösemittel- und weichmacherfreier, stumpfmatter Dispersionsfarbe, behandeln.
Bauteil: Decken
Geschosshöhe: <= 3,50 m

Deckenflächen Neubau Anbau: ca. 589 m2
Deckenflächen Bestandsgebäude: ca. 2548 m2

Die Ausführung der Leistung beinhaltet nur die Beschichtung von Gipskartonflächen (Decken/Randfriese/sichtbare Deckenabkofferungen von Stahlträgerverkleidungen etc.)

Die in den Decken integrierten Akustikplatten aus Holzwolle sind nicht Bestandteil der Leistung.

**1.6.1 Grundanstrich, Tiefgrund**
Untergrund auf Eignung, Trag- und Haftfähigkeit prüfen.
Flächen säubern.
Grundanstrich mit Tiefgrund.
Bauteil: Decken, Deckenfriese
Geschosshöhe: <= 3,50 m

GKB
GKBI
Dachschrängen
Seitenwände Gauben
Verkofferungen Stahlträger

Bauteillage:
Deckenfläche im Neubau Anbau UG 2/UG 1/EG/DG
ca. 330 m2
Deckenflächen im Bestandsgebäude UG 2/UG 1/EG/1. OG/DG - ca. 2070 m2
Menge: 2621,000 m2

**1.6.2 Glasvlies**
Vorgrundiertes Glasvlies mit Gewebekleber faltenfrei auf Stoß verkleben, als Untergrund für Dispersionsanstrich.
- Flächengewicht min. 195 g/m2
- schwer entflammbar B1 bzw. nicht brennbar A2
Bauteil: GKB/GKBI-Decken, Deckenfriese, Verkofferung Stahlträger, Dachschrägen, Seitenwände Gauben
Geschosshöhe: <= 3,50 m

angebotenes Fabrikat: '..............................'

vom Bieter einzutragen
Menge: 2621,000 m2

**1.6.3 Beschichtung, Dispersionsfarbe, NAB K3, Neubau Anbau, RAL 9010**
Untergrund auf Eignung, Trag- sowie Haftfähigkeit prüfen. Der Untergrund muss sauber und trocken sein.
Beschichtung, Dispersionsfarbe
- Zwischenanstrich
- Schlussanstrich
emissionsarm, lösemittel- und weichmacherfrei, TÜV o. AgBB schadstoffgeprüft, sehr guter Verlauf, lange Offenzeit, wasserdampfdiffusionsfähig.
Nassabriebbeständigkeit: Klasse 3
Glanzgrad: stumpfmatt
Standardfarbton: Weiß, RAL 9010
Bauteil: Decken, Deckenfriese
Geschosshöhe: <= 3,50 m

angebotenes Fabrikat: '..............................'

vom Bieter einzutragen
Menge: 330,000 m2

**1.6.4 Beschichtung, Dispersionsfarbe, NAB K3, Bestandsgebäude, RAL 9010**
Untergrund auf Eignung, Trag- sowie Haftfähigkeit prüfen. Der Untergrund muss sauber und trocken sein.
Beschichtung, Dispersionsfarbe
- Zwischenanstrich
- Schlussanstrich
emissionsarm, lösemittel- und weichmacherfrei, TÜV o. AgBB schadstoffgeprüft, sehr guter Verlauf, lange Offenzeit, wasserdampfdiffusionsfähig.
Nassabriebbeständigkeit: Klasse 3
Glanzgrad: stumpfmatt
Standardfarbton: Weiß - RAL 9010
Bauteil: Decken, Deckenschrägen, Deckenfriese
Geschosshöhe: <= 3,50 m
Menge: 2070,000 m2

**1.6.5 Mehrpreis, Dispersionsfarbe, NAB K3, Deckenfries, <=40cm**
Mehrpreis, Dispersionsfarbe, Deckenfriese, <= 30 cm, inkl. Abklebearbeiten.
Untergrund auf Eignung, Trag- sowie Haftfähigkeit prüfen. Der Untergrund muss sauber und trocken sein.
Beschichtung, Dispersionsfarbe
- Zwischenanstrich
- Schlussanstrich
emissionsarm, lösemittel- und weichmacherfrei, konservierungsmittelfrei, hoch wasserdampfdiffusions-fähig, geprüft gemäß AgBB-Schema.
Nassabriebbeständigkeit: Klasse 3
Glanzgrad: stumpfmatt
Standardfarbton: Weiß, RAL 9010
Bauteil: Deckenfriese
Breite: <= 40 cm
Geschosshöhe: < 3,50 m
Menge: 485,000 m

**1.6.6 Mehrpreis, Dispersionsfarbe, NAB K3, Deckenfries, > 40 <= 80 cm**
jedoch

Breite : > 40 cm <= 80 cm

Farbe: RAL 9010
Menge: 75,000 m

**1.6.7 Mehrpreis, Dispersionsfarbe, NAB K3, Deckenfries, > 80 <=135 cm**
jedoch

Breite : > 80 cm <= 135 cm

Farbe: RAL 9010
Menge: 18,000 m

**1.6.8 Beschichtung Dispersionsfarbe, NAB K3, Aufkantung GKB, h<=40cm**
Dispersionsfarbe, seitliche Aufkantung Deckenfriese, h<= 40 cm, inkl. Abklebearbeiten.
Untergrund auf Eignung, Trag- sowie Haftfähigkeit prüfen. Der Untergrund muss sauber und trocken sein.
Beschichtung, Dispersionsfarbe
- Zwischenanstrich
- Schlussanstrich
emissionsarm, lösemittel- und weichmacherfrei, konservierungsmittelfrei, hoch wasserdampfdiffusions-fähig, geprüft gemäß AgBB-Schema.
Nassabriebbeständigkeit: Klasse 3
Glanzgrad: stumpfmatt
Standardfarbton: Weiß, RAL 9010
Bauteil: Aufkantung Deckenfriese, Unterdecken
Breite: <= 40 cm
Geschosshöhe: < 3,50 m
Menge: 85,000 m2

**1.6.9 Beschichtung Dispersionsfarbe, NAB K3, Seitenwand Gaube**
Dispersionsfarbe, Seitenwand Dachgauben einschl. Fensterleibung, inkl. Abklebearbeiten.
Untergrund auf Eignung, Trag- sowie Haftfähigkeit prüfen. Der Untergrund muss sauber und trocken sein.
Beschichtung, Dispersionsfarbe
- Zwischenanstrich
- Schlussanstrich
emissionsarm, lösemittel- und weichmacherfrei, konservierungsmittelfrei, hoch wasserdampfdiffusions-fähig, geprüft gemäß AgBB-Schema.
Nassabriebbeständigkeit: Klasse 3
Glanzgrad: stumpfmatt
Standardfarbton: Weiß, RAL 9010
Bauteil: Gaubenseitenwand
Ausführung in Kleinflächen bis 5m2 sind einzukalkulieren.
Geschosshöhe: < 3,50 m

Bauteillage:
Anbau Neubau/Bestandsgebäude 1. OG
Menge: 110,000 m2

**1.6.10 Beschichtung Dispersionsfarbe, NAB K3, Verkofferung Stahlträger, seitlich h=20 cm**
Untergrund auf Eignung, Trag- sowie Haftfähigkeit prüfen. Der Untergrund muss sauber und trocken sein.
Beschichtung, Dispersionsfarbe
- Zwischenanstrich
- Schlussanstrich
emissionsarm, lösemittel- und weichmacherfrei, TÜV o. AgBB schadstoffgeprüft, sehr guter Verlauf, lange Offenzeit, wasserdampfdiffusionsfähig.
Nassabriebbeständigkeit: Klasse 3
Glanzgrad: stumpfmatt
Standardfarbton: Weiß, RAL 9010
Bauteil: Stahlträgerverkofferung GKB
Querschnitt Abkofferung: H/B 50x60 cm, 3-seitig
Die Beschichtung erfolgt nur im sichtbaren Bereich (angrenzend Akustikdecke)
Höhe sichtbare seitliche Verkofferung: ca. i.M. 20 cm
Geschosshöhe: < 3,50 m

Bauteillage: Bestandsgebäude UG 2 bis EG

UG 2 - B-2.01 - (1 Stück) l = 5,70 m
UG 2 - B-2.16 - (2 Stück) l =  5,70 m

UG 1 - B-1.20 - l= 5,85 m
UG 1 - B-1.17 - l= 5,85 m
UG 1 - B-1.04 - l= 5,85 m
UG 1 - B-1.09 - l= 6,00 m
UG 1 - B-1.09 - l= 5,10 m
UG 1 - B-1.11 - l= 5,32 m

EG - B0.04 - l= 6,00 m
EG - B0.09 - l= 6,00 m
EG - B0.09 - l= 5,20 m
EG - B0.17  - l= 6,00 m
EG - B0.14 - l= 6,00 m

EG - B0.11 - l = 9,00 m
EG - B0.11 - l = 4,27 m 2 Stück
EG - B0.11 - l = 4,19 m 2 Stück
EG - B0.11 - l = 2,37 m
EG - B0.11 - l = 2,43 m
EG - B0.11 - l = 4,00 m
EG - B0.12 - l = 5,35 m
Menge: 44,000 m2

#### Hauptabschnitt 1.7 Gerüstarbeiten

*Hinweis: Gerüst*
Das Auf-, Um- und Abbauen sowie Vorhalten von Gerüsten für eigene Leistungen, sofern die zu bearbeitende oder zu bekleidende Fläche nicht höher als 3,50 m über der Standfläche des hierfür erforderlichen Gerüstes liegt, ist eine Nebenleistung.

**1.7.1 Arbeitsgerüst als Innengerüst aufbauen, vorhalten und abbauen**
Arbeits- und Schutzgerüste, entsprechend den Richtlinien nach DIN 18451 und DIN 4420 sowie den Sicherheitsbestimmungen der Bauberufsgenossenschaften für alle Vorbereitungs- und Malerarbeiten an Decken und Wänden im Innenbereich,
An- und Abtransport, Aufbauen, für die Einsatzzeit vorhalten und Abbauen (Gerüst nach Wahl AN).

Einschl. Schutzabdeckung oberflächenfertiger Bodenflächen im Bereich Gerüstaufstellfläche herstellen, vorhalten, beseitigen und entsorgen,
Abdeckung bestehend aus :
- Maler-Abdeckvlies und Klebeband
Dies ist in die Kosten einzukalkulieren.

Bauteillage Bestandsgebäude: Raumhöhe > 3,50 m
Treppenhaus 1:
- 4-geschossiges Treppenhaus
- Geschosshöhe ø 3,77 m
- Gesamtarbeitshöhe ca. 14,7 m
- Treppenhausbreite ca. 1,85 m
- Höhe im Treppenauge ca. 11,2 m

Treppenhaus 2:
- 3-geschossiges Treppenhaus
- Geschosshöhe  ø 3,86 m
- Gesamtarbeitshöhe ca. 11,2 m
- Treppenhausbreite ca. 1,80 m
- Höhe im Treppenauge  ca. 11,2 m

Mehrzweck- und Musikraum:
- Raum mit doppelter Geschosshöhe & Dachschrägen
- Giebelfläche 2x 75 m² (Basis L = 14,4 m)
- Arbeitshöhe bis 9,23 m
Menge: 1,000 psch

### Los 2 Bodenbeschichtungen

*Hinweis: Hinweis zur Gesamtleistung*
Hinweis zur Gesamtleistung

Unbehandelte Bodenflächen aus Beton/ Zementestrich, innen, mit umweltschonendem, einkomponentigem Polyurethan-Acrylat-Hybrid-System, wasserverdünnbar, im Standard-Graufarbton behandeln.

#### Hauptabschnitt 2.1 Bodenfläche (Bestand) prüfen und reinigen

**2.1.1 Untergrund reinigen**
Der Untergrund muss eben, sauber, tragfähig, trocken, fest, Staub- und Ölfrei sowie frei von trennenden Substanzen (Zementschlämme, Trennmitteln etc.) sein.

Untergrund reinigen, Verunreinigungen abfegen und
angefallenen Schmutz beseitigen und nach den geltenden Vorschriften entsorgen, soweit es eine
Besondere Leistung ist.

Bauteillage: Bestandsböden Technik UG 2
Menge: 36,000 m2

**2.1.2 Verfüllen von Löchern und Ausbrüchen, Kleinflächen bis 0,01m2**
Ausgleichen von entfernten Teilendes Untergrundes oder Unebenheiten mit standfester, schnell härtender, sehr emissionsarmer Spachtelmasse (EMICODE EC1R, Blauer Engel UZ 113), Schichtdicke bis 50 mm, streckbar mit Quarzsand.

Ausführung von Kleinflächen bis 0,01 m2

Verlegereif: nach ca. 1 Stunde, bzw. nach Abkühlung und

Durchtrocknung mit anschließender Nachgrundierung.

Bauteillage: Bestandsböden Technik UG 2
Menge: 1,000 St

**2.1.3 Randstreifen aus Polystyrol abschneiden**
Überstehenden Randstreifen aus Polystyrolschaum oder Mineralwollematerial bodengleich abschneiden und entsorgen.

Bauteillage: TG - RTL Zentrale
Menge: 60,000 m

**2.1.4 Prüfen der Untergrundfeuchtigkeit mit CM-Gerät**
Prüfen der Untergrundfeuchtigkeit durch eine zugelassene Methode, z. B. mit dem CM-Prüfgerät. Die Ergebnisse sind tabellarisch zu protokollieren und dem Auftraggeber vorzulegen.

Bauteillage: TG - RTL Zentrale
Menge: 1,000 St

#### Hauptabschnitt 2.2 Bodenbeschichtung (Lüfterzentrale/Technikräume Bestand)

**2.2.1 Sinter- sowie minderfeste Schichten entfernen, Bodenflächen aufrauen**
Bestandsböden - alte, bestehende und guthaftende Fußbodenbeschichtung mit einer Schleifmaschine mit Diamantscheibe intensiv anschleifen.

Zementböden neu - Sinter- und minderfeste Schichten sowie haftungsfeindliche Substanzen restlos entfernen. Bodenflächen aufrauen.

Anschließend gesamte Flächen mit Industriestaubsauger absaugen, zur Herstellung eines tragfähigen Untergrundes für nachfolgende Beschichtung.

Der anfallende Schutt ist durch den AN fachgerecht zu entsorgen.

Bauteillage: UG 2 Böden Bestand Technikräume/TG RTL Zentrale

Ausführungsart: '..............................'

(sofern nicht vorgegeben, vom Bieter einzutragen)
Menge: 116,000 m2

**2.2.2 Bodenversiegelung 1K-PU-Acryl WB, grau, innen**
Herstellung einer Bodenversiegelung auf vorbereitetem Estrichboden mit 1K-PU-Acryl

- Untergrundvorbehandlung wie folgt:
Untergrund auf Eignung, Trag- sowie Haftfähigkeit prüfen.
Fläche säubern.
- Grundanstrich bei schwach bzw. nicht saugfähigen Flächen mit 2K-Aqua Epoxi-Primer.
- einschl. Spachtelung kleinerer Fehlstellen mit einer spachtelfähigen Mischung aus PU-Bodensiegel und feinem Quarzsand.
- Zwischenanstrich mit PU-Bodensiegel.
- Schlussanstrich mit PU-Bodensiegel.

Produkteigenschaften:
lösemittelfrei, wasserverdünnbar, gut deckend, abriebfest und witterungsbeständig, emissionsarm, geprüft nach den Anforderungen des AgBB-Schemas

Standardfarbton: RAL 7030 oder RAL 7032 nach Angabe des Auftraggebers.
Glanzgrad: seidenmatt
Werkstoffbasis: wasserverdünnbares Polyurethan-Acrylat-Hybrid-System

angebotenes Fabrikat/Hersteller: '..............................'

vom Bieter einzutragen
Menge: 116,000 m2
DIN 276 2018-12: 324

**2.2.3 Sockelstreifen im Aufbau und Farbton wie vor genannt herstellen**
Sockelstreifen im gleichen Aufbau und Farbton wie vor beschrieben, jedoch ohne Zugabe/Verwendung rutschgehemmter Mittel. Den Streifen umlaufend, direkt an die Bodenfläche anschließend ausbilden.

Höhe: 10 cm
Menge: 86,000 m

**2.2.4 Dichtstofffuge zwischen Boden und Wandanschluss, innen ausbilden**
Fuge zwischen Bodenfläche und Wandbildner, innen nach Abschluss der Beschichtungsarbeiten mit Hybrid-Dichtungsmasse einschl. Hinterfüllung mit einer Rundschnur, einschließlich aller erforderlichen Leistungen, z.B. Abkleben der angrenzenden Flächen ausbilden.
Fugenbreite 5-15 mm
Menge: 86,000 m

**2.2.5 Fugenverschluss, Sockelbereich**
Fugenverschluss in Innenräumen, z.B. an Anschluss der Bodenbeschichtung an Abschlussschienen, Trenn- oder Übergangsschienen anderer Gewerke sowie an Türlaibungen, einschl. Vorreinigung und Hinterfüllung der Fugen.
Fugenbreite: 6-8 mm
Fugendichtmasse: Silikon
Menge: 6,000 m

### Los 3 Akustikpaneele

#### Hauptabschnitt 3.1 Akustikpaneele Bestandsgebäude

*Hinweis: Hinweis zur Leistung Akustikpaneele*
Die Akustikpaneele wurden während der Sanierungsarbeiten demontiert, im Gebäude zwischengelagert und werden von einem anderen Gewerk wieder an den Wänden befestigt.

Anschließend sollen kleinere Schadstellen repariert und farblich nachgebessert werden.

Material: Stahl mit Farbbeschichtung
  (wie Wandfarbe, variiert)
Lochung: ø 1 mm
Achsmaß Lochung: ca. 2,8 mm

**3.1.1 Akustikpaneele reinigen**
Paneel auf Beschädigung prüfen und anschließend reinigen (Oberfläche von Staub befreien und mit einem nebelfeuchtem Tuch reinigen).

Abmessungen Paneele :
Größe: ca. 0,85 x 2,00 m - 10 St.
Größe: ca. 1,0 x 2,00 m - 38 St.
Größe: ca. 1,0 x 2,75 m - 24 St.

Gesamtfläche: ca. 159 m2
Arbeitshöhe: ca. 400 mm über OKFF - 50 mm unter
  UK Abhangdecke
Menge: 159,000 m2

**3.1.2 Schadstellen Akustikpaneele ausbessern, bis 0,01m2**
Schadstellen Akustikpaneele ausbessern, bis 0,01m2

Kleinere Schadstellen im Paneel ausbessern und Farboberfläche erneuern:
- lose Teile und Schadstellen entfernen
- kleinere Löcher in der Platte mit geeignetem Reparaturspachtel schließen, glatt ziehen und anschließend überschleifen
- reparierte Stelle überstreichen,
dabei ist auf Kompatibilität zwischen der neuen und bereits vorhandenen Farbe zu achten, d.h. sowohl die Qualität als auch die Art der verwendeten Farben müssen bzgl. Spezifikation und Eignung übereinstimmen.

Abmessungen Paneele: wie vorh. Pos.

Größe Schadstelle: bis 0,01 m2
Menge: 40,000 St

### Los 4 Aufarbeitungsarbeiten

#### Hauptabschnitt 4.1 Fenster/Türen aufarbeiten (Bestandsgebäude)

*Hinweis: Fenster/Türen außen*

*Hinweis: Hinweis zur Gesamtleistung*
Hinweis zur Gesamtleistung

Bereits beschichtete Metallfenster/Fenstertüren und Metalltüren mit Glasfüllung im Bestandsgebäude, innen und außen, mit einkomponentigem Metalleffektlack überarbeiten.

Farbe: Glimmer 22 / silbergrau dunkel

Bauteil:
Fenster 2. UG Hof: 12 Stück
Größe -  B/H 1,545 x 1,745 m

Fenster im 2. UG - Straße: 20 St.
Größe -  B/H 1,39/1,765 m

Fenstertür im 2. UG Hof: 3 Stück
1,55/2,585

Glastür im 2. UG Hof: 2 Stück
Größe -  B/H  1,46/2,585

Glastür im 2. UG Hof: 1 Stück
Größe -  B/H  1,54/2,585

Glastür im 2. UG Hof: 1 Stück
Größe -  B/H  1,24/2,585

Glastür im 2. UG Hof: 1 Stück
Größe -  B/H  1,945/2,585

Fenster im EG: 1 Stück
Größe -  B/H  2,00/2,40

Glastür im EG: 1 Stück
Größe -  B/H  2,00/2,40

**4.1.1 Schutz der Fenster/Türen mit Folie und Klebeband**
Schutz der Fenster-/Türflügel mit Folie und Klebeband, beidseitig, Leistung inkl. rückstandsloser späterer Beseitigung der Abdeckmaterialien, einschl. Entsorgung und Entsorgungsgebühr

Das Abkleben der Fenster und Türen darf nur mit Klebeband erfolgen, welches sich mit dem Anstrichmittel bzw. der Oberfläche verträgt und darf auch nur für die Zeit der Bearbeitung der Bauteile darauf belassen werden.

Bauteil:
Größe -  B/H  1,545 x 1,745 m - 12 Stück
Größe -  B/H  1,39/1,765 m- 20 St.
Größe -  B/H  1,55/2,585 - 3 Stück
Größe -  B/H  1,46/2,585 - 2 Stück
Größe -  B/H  1,54/2,585 - 1 Stück
Größe -  B/H  1,24/2,585 - 1 Stück
Größe -  B/H  1,945/2,585 - 1 Stück
Größe -  B/H  2,00/2,40 - 1 Stück
Größe -  B/H  2,00/2,40 - 1 Stück
Menge: 120,000 m2

**4.1.2 Boden/angrenzende Bauteile schützen**
Oberflächenfertige Böden und angrenzende Bauteile (Mauerwerk) mit PE-Folie gegen Verschmutzung während der Beschichtungsarbeiten vollflächig abdecken und gegen Verrutschen verkleben.
Das Entfernen nach Abschluss der Arbeiten ist einzukalkulieren.

Bauteil:
Größe -  B/H  1,545 x 1,745 m - 12 Stück
Größe -  B/H  1,39/1,765 m- 20 St.
Größe -  B/H  1,55/2,585 - 3 Stück
Größe -  B/H  1,46/2,585 - 2 Stück
Größe -  B/H  1,54/2,585 - 1 Stück
Größe -  B/H  1,24/2,585 - 1 Stück
Größe -  B/H  1,945/2,585 - 1 Stück
Größe -  B/H  2,00/2,40 - 1 Stück
Größe -  B/H  2,00/2,40 - 1 Stück
Menge: 1,000 psch

**4.1.3 Überholungsanstrich - Metallfenster/Türen mit Kunstharzlack, außen**
Deckender Überholungsanstrich der gesamten Rahmenkonstruktionen von Metallfenster/Fenstertüren und Türen im Bestand, innen und außen,
einschl. Untergrundvorbehandlung, Grundierung, Zwischen - und Schlussanstrich mit Kunstharzlack

Ausführung wie folgt:

- Untergrundvorbehandlung:
Anstrich der Fenster/Außentüren auf Eignung, Trag- und Haftfähigkeit prüfen, nicht tragfähige Anstrichteile restlos entfernen, Flächen gemäß BFS-Fachregel Nr. 6 gründlich reinigen, anschleifen und säubern.
Alle Altmaterialien (Farbreste/Schleifstaub) entsorgen gemäß Umweltvorschriften einschl. Entsorgungsgebühr

- Dichtungen:
Alle Dichtungsgummis müssen vor dem Lackieren sorgfältig abgeklebt werden, da sie keine Farbe vertragen.

- Grundanstrich:
Aufbringen einer 2-komponentigen (2K) Epoxidharz-Grundierung oder eines gleichwertigen, haftvermittelnden Korrosionsschutz Primers nach System, matt, schnell trocknend, hitzebeständig bis +180 °C.
Es ist besonders auf Kanten und Schnittstellen zu achten!

- Zwischen- und Schlussanstrich
Zwischenanstrich Metallic-Effekt-Lack,
Schlussanstrich mit Metallic-Effekt-Lack -
seidenmatt bzw. matt, schnelltrocknend, einkomponentig, auf Alkydharz-Basis, geeignet für den Anstrich außen und innen
Die Schichtdicke ist so zu wählen, dass eine hohe Witterungs- und UV-Beständigkeit gewährleistet ist.
Verarbeitung gemäß Herstellerrichtlinien für eine saubere Oberfläche.
Die Ausführung im Sonderfarbton Metalleffekt (Glimmer 22)  ist einzukalkulieren.

- Fensterrahmen reinigen:
Fensterrahmen nach Beendigung der Beschichtungsarbeiten reinigen.

Beschichtungsverfahren: vorzugsweise im Spritzverfahren/Anstrich (nach örtlichem Erfordernis)

Farbe: Glimmer 22 / silbergrau dunkel

Arbeitshöhe der zu bekleidenden Fläche bis 3,50 m über der Standfläche des hierfür erforderlichen Gerüstes

Abrechnung nach m2 Rahmenflächen
(Rahmen und Flügel) beidseitig (innen und außen)

Bauteil:
Fenster 2. UG Hof: 12 Sjtück
Größe -  B/H 1,545 x 1,745 m
Rundbogenfenster mit öffenbaren Fensterflügel und Oberlicht fest

Fenster im 2. UG - Straße: 19 St.
Größe -  B/H 1,39/1,765 m
Rundbogenfenster mit öffenbaren Fensterflügel und Oberlicht fest

Fenstertür im 2. UG Hof: 3 Stück
Größe -  B/H  1,55/2,585m
T.B-2.22/T.B-2.23/T.B-2.24

Glastür im 2. UG Hof: 2 Stück
Größe -  B/H  1,46/2,585 m
T.B-2.25/T.B-2.26

Glastür im 2. UG Hof: 1 Stück
Größe -  B/H  1,54/2,585 m
T.B-2.27

Glastür im 2. UG Hof: 1 Stück
Größe -  B/H  1,24/2,585 m
T.B-2.30

Glastür im 2. UG Hof: 1 Stück
Größe -  B/H  1,945/2,585 m
T.B-2.39

Fenster im EG: 1 Stück
Größe -  B/H  2,00/2,40 m
T.B0.35

Glastür im EG: 1 Stück
Größe -  B/H  2,00/2,40 m
T.B0.21

angebotenes System/Hersteller: '..............................'

vom Bieter einzutragen
Menge: 72,000 m2
DIN 276 2018-12: 334

#### Hauptabschnitt 4.2 Innentüren aufarbeiten (Bestandsgebäude)

*Hinweis: Hinweis zur Gesamtleistung*
Innentüren Bestand:
- Aufarbeitung der Oberflächen mit Anstrich/
Ausbesserung von beschädigten Zargen und Türblättern, abschleifen und streichen
- Farbe: NCS S 1502-Y bzw. RAL 9002
- Menge: 17 Stück
Türgröße i.M. ca. 1,01 m x 2,135 m

Alle Leistungen sollen vor Ort ausgeführt werden.
Sollte der AN die Leistungen als Werkstattarbeit ausführen, ist der Transport der Bauteile hin und zurück in die EP einzukalkulieren und wird nicht gesondert vergütet.

**4.2.1 Vorbereitende Maßnahmen**
Bestandstür aus Holz (Türblatt und Zarge) mit Farbbeschichtung für eine Neubeschichtung wie folgt vorbereiten:

- Schutzabdeckung der Bestandstüren (Folie/Vlies) ausbauen und fachgerecht entsorgen
- Angrenzenden Bodenbereich/Wandbereich mit Malerkrepp oder Abdeckfolie schützen, beseitigen, entsorgen
- Türblatt vorsichtig aushängen,
- Beschläge (Drückergarnitur einschl. Befestigungsmitteln) ausbauen, zum Wiedereinbau lagern
- Türblatt und Zarge gründlich abstauben, Schmutz mit einem feuchten Tuch reinigen
- bei Erfordernis Türblatt in der Höhe anpassen, ggf.  Kürzen
- Entfernen/Entschichten alter Farbschichten von Tür und Zarge durch Abbeizen/Abschleifen zur Schaffung eines tragfähigen Untergrundes, einschl. Bearbeitung von Ecken, Kanten und Falz
Abbruchstoffen entsorgen einschl. Entsorgungsgebühr
- Kratzer und kleine Beschädigungen im Türblatt/Zarge mit Holzspachtelmasse füllen und ausbessern, nach dem Trocknen schleifen.
- Staubreste gründlich entfernen, entsorgen

Türgröße: b/h ca. 1,01 x 2,135 m
Türfläche: ca. 2,20 m

Es obliegt dem Auftragnehmer die Türblätter vor Ort zu sanieren oder in die eigenen Werkstatt zur Weiterbearbeitung zu transportieren.
Die Kosten sind in die Einheitspreise einzukalkulieren und werden nicht gesondert vergütet.
Menge: 17,000 St
DIN 276 2018-12: 344

**4.2.2 Aufarbeitung Zarge**
Zarge nach erfolgter Untergrundvorbereitung überarbeiten.

Ausführung wie folgt:
- Untergrundprüfung auf Trag- und Haftfähigkeit,
- Grundanstrich mit Lacryl Allgrund,
- Zwischenanstrich Lacryl-PU Seidenmattlack,
- Schlussanstrich mit Lacryl-PU Seidenmattlack,
seidenmatt, wasserbasiert, emissions- und schadstoffarm, entspricht EN 71-3 Sicherheit von Spielzeug geprüft nach den Anforderungen des AgBB-Schemas
- Versiegelung von Falzen

Defekte Dichtungen sind zu ersetzten (ges. Pos.)

Farbe: NCS S 1502-Y bzw. RAL 9002

Türgröße: b/h ca. 1,01 x 2,135 m
Türfläche: ca. 2,20 m
Zarge: Umfassungszarge
Laibungstiefe: 40 bis 60 cm
Menge: 65,000 m2
DIN 276 2018-12: 344

**4.2.3 Aufarbeitung Holztürblatt**
Türblatt (beidseitig) nach erfolgter Untergrundvorbereitung überarbeiten.

Ausführung wie folgt:
- Untergrundprüfung auf Trag- und Haftfähigkeit,
- Grundanstrich mit Lacryl Allgrund,
- Zwischenanstrich Lacryl-PU Seidenmattlack,
- Schlussanstrich mit Lacryl-PU Seidenmattlack,
seidenmatt, wasserbasiert, emissions- und schadstoffarm,
entspricht EN 71-3 Sicherheit von Spielzeug
geprüft nach den Anforderungen des AgBB-Schemas
- Versiegelung von Falzen

Farbe: NCS S 1502-Y bzw. RAL 9002

Türgröße: b/h ca. 1,01 x 2,135 m
Türfläche: ca. 2,20 m

angebotenes Fabrikat: '..............................'

vom Bieter einzutragen
Menge: 75,000 m2
DIN 276 2018-12: 344

**4.2.4 Montage Türblatt nach Aufarbeitung**
Montage des Türblatts nach Aufarbeitung

- Einsetzen des aufgearbeiteten Türblatts, einschl.
Einstellarbeiten: Justieren der Bänder (Scharniere) für einen perfekten Anschlag.
- Gang- und Schließbarkeit wieder herstellen.
- Montage der Drückergarnitur
- Reinigung: Besenreines Verlassen der Baustelle, einschl. Entsorgung Bauschutt
Menge: 17,000 St
DIN 276 2018-12: 344

**4.2.5 Erneuerung Türdichtung**
Erneuerung Türdichtung durch Ausbau, Entsorgung alte Dichtung und Lieferung und Montage neue Dichtung

Defekte und schadhafte Dichtung umlaufend erneuern:
- alte und defekte Dichtung ausbauen und fachgerecht nach AVV-Schlüssel entsorgen.
- Reinigen der Nut (Kerbe für das Einsetzen der Dichtung) vor der Einrichtung, Klebereste oder anderweitige Überreste sind zu entfernen.
- Lieferung und Montage Dichtungsprofil, einschl. Gehrungsschritten in den Ecken
(Herstellervorgaben beachten!)

Türgröße: b/h ca. 1,01 x 2,135 m
Menge: 1,000 St

#### Hauptabschnitt 4.3 Sockelleisten aufarbeiten (Bestandsgebäude)

*Hinweis: Hinweis zur Gesamtleistung*
Sockelleisten:
- Aufarbeitung der Oberflächen/Ausbesserung beschädigter Teile, abschleifen und streichen
- Farbe: NCS S 1502-Y bzw. RAL 9002

**4.3.1 Aufarbeitung Sockelleisten**
Bestandssockelleisten Reinigen, Ausbessern von beschädigten Teilen, Schleifen und Lackieren

Ausführung wie folgt:
- angrenzenden Bodenbereich mit Malerkrepp oder Abdeckfolie schützen, beseitigen, entsorgen
- alte Sockelleisten gründlich reinigen, um Fett und Schmutz zu entfernen,
- lockere Sockelleisten neu befestigen
- Kratzer und kleine Beschädigungen mit Holzspachtelmasse oder passenden Wachsstiften ausbessern
- Sockelleiste anschleifen mit feinem Schleifpapier (z.B. 120er bis 180er Körnung) um alte Farbe oder Lackreste zu entfernen und eine gute Haftung für den neuen Anstrich zu gewährleisten, Schleifstaub fachgerecht entsorgen einschl. Entsorgungsgebühr
- Grundierung aufbringen
- Sockelleiste neu lackieren (Zwischen- und Deckanstrich) mit PU-Seidenmattlack,
seidenmatt, wasserbasiert, emissions- und schadstoffarm, entspricht EN 71-3 Sicherheit von Spielzeug geprüft nach den Anforderungen des AgBB-Schemas
- Farbe: NCS S 1502-Y bzw. RAL 9002 (grauweiß)
- Wandanschluss mit Maleracryl herstellen

Bauteillage: Nebenräume Aula

Es sind alle Materialien und Leistungen einzukalkulieren.
Menge: 50,000 m

#### Hauptabschnitt 4.4 Handläufe aufarbeiten (Bestandsgebäude)

*Hinweis: Hinweis zur Gesamtleistung*
Handläufe:
- Aufarbeitung der Oberflächen/Ausbesserung beschädigter Teile einschl. erforderlicher Vorarbeiten und Materialien

- Handlauf Flur: Eiche natur,
Menge: 10 lfm, abschleifen und mit Holzöl behandeln

- Handlauf Flur 2. UG: NCS S 1502-Y,
Menge 10 m, abschleifen und streichen

**4.4.1 Aufarbeitung Handlauf Eiche, ölen**
Bestandshandlauf Reinigen, Schleifen und neu ölen

Material: Handlauf aus Eichenholz, Durchmesser ca. 5 cm

Ausführung wie folgt:
- angrenzenden Bodenbereich mit Malerkrepp oder Abdeckfolie schützen, beseitigen, entsorgen
- alten Handlauf gründlich reinigen, um Fett, Schmutz und Handschweiß zu entfernen,
- Kratzer und kleine Beschädigungen mit Holzspachtelmasse ausbessern
- Handlauf anschleifen mit feinem Schleifpapier (z.B. 180er bis 240er Körnung), damit das neue Öl gleichmäßig aufgenommen wird,
- Schleifstaub gründlich entfernen, Abfallstoff  fachgerecht entsorgen einschl. Entsorgungsgebühr
- Handlauf mit hochwertigem Hartwachsöl satt und gleichmäßig behandeln (Auftrag mit Pinsel, Schwamm oder Lappen nach Wahl des AN), einwirken lassen und anschließend eine 2. Lage Öl (nass-in-nass) auftragen, überschüssiges Material nach Einwirkzeit mit einem sauberen und fusselfreien Tuch entfernen,
Handlauf vollständig trocken lassen (siehe Angaben Hersteller)
- Zwischenschliff durchführen und anschließend eine 2. Lage Öl dünn auftragen, trocken lassen
- Handlauf polieren

Es sind alle Materialien und Leistungen einzukalkulieren.

Bauteillage: Handlauf Flur

angebotenes Fabrikat: '..............................'

vom Bieter einzutragen
Menge: 10,000 m

**4.4.2 Aufarbeitung Handlauf, lackieren**
Bestandshandlauf Reinigen, Schleifen und neu Lackieren

Ausführung wie folgt:
- angrenzenden Bodenbereich mit Malerkrepp oder Abdeckfolie schützen, beseitigen, entsorgen
- Handlauf gründlich reinigen, um Fett und Schmutz zu entfernen,
- Kratzer und kleine Beschädigungen mit Holzspachtelmasse ausbessern
- Farbanstrich Handlauf abbeizen, schleifen mit feinem Schleifpapier (z.B. 180er bis 320er Körnung) um alte Farbe oder Lackreste zu entfernen und eine gute Haftung für den neuen Anstrich zu gewährleisten,
Abfallstoffe anschließend fachgerecht entsorgen einschl. Entsorgungsgebühr
- Handlauf gründlich von Staub befreien
- Grundierung aufbringen
- Handlauf neu lackieren (Zwischen- und Deckanstrich) mit 2K-PUR-Lack, seidenmatt, wasserbasiert, emissions- und schadstoffarm, sehr licht- und wetterbeständig, mechanisch und chemisch hoch belastbar, desinfektionsmittelbeständig,
geprüft nach den Anforderungen des AgBB-Schemas

- Farbe: NCS S 1502-Y bzw. RAL 9002 (grauweiß)

Es sind alle Materialien und Leistungen einzukalkulieren.

Bauteillage: Flur 2. UG

angebotenes Fabrikat: '..............................'

vom Bieter einzutragen
Menge: 10,000 m

#### Hauptabschnitt 4.5 Geländer aufarbeiten und neue Geländer farbbeschichten (Bestandsgebäude)

*Hinweis: Geländererhöhungen beschichten*
Neu montierte Geländererhöhung bestehend aus Metallunterkonstruktion horizontalem Flachstahl erstbeschichten einschl. Untergrundvorbehandlung

**4.5.1 Erstbeschichtung Flachstahl Geländererhöhung, 2K-PUR-Acryllack SM, WB**
Oberer Abschluss der Geländererhöhung aus unbeschichtetem Eisen-/Stahlbauteile, innen mit wasserbasiertem 2K-PUR-Acryllack behandeln,
einschl. Untergrundvorbehandlung und Abklebearbeiten zu angrenzenden Bauteilen

Bauteil: neue Geländererhöhung aus Bandstahl
B x D: 50 x 10 mm (mit dem Bestandshandlaufprofil des Treppengeländers verlaufend und daran befestigt) einschl. Halterungen im Abstand von ca. 30 cm an der Unterkonstruktion aus Bandstahl verschweißt

Ausführung wie folgt:
- Untergrundvorbehandlung: Metallflächen gründlich entfetten und entrosten
(Oberflächenvorbereitungsgrad St 2).
- 1. und 2. Grundanstrich mit 2K-Aqua Epoxi-Primer,
- Zwischenanstrich mit 2K-Aqua Seidenmattlack,
- Schlussanstrich mit 2K-Aqua Seidenmattlack,
seidenmatt, wasserbasiert, sehr licht- und wetterbeständig, mechanisch und chemisch hoch belastbar, entspricht EN 71-3 Sicherheit von Spielzeug,
chemikalienbeständig gemäß Prüfnachweis,
desinfektionsmittelbeständig und dekontaminierbar gemäß Prüfnachweis,
geprüft nach den Anforderungen des AgBB-Schemas,
Korrosivitätskategorie C1

Farbe: Nach Angabe des AG (Planung: DB 702)

Bauteillage:
Treppenhaus 1 - 40 lfm
Treppenhaus 2 - 25 lfm

angebotenes Fabrikat: '..............................'

vom Bieter einzutragen
Menge: 65,000 m

**4.5.2 Erstbeschichtung UK/Halter (Metall) Geländererhöhung, 2K-PUR-Acryllack SM, WB**
Unterkonstruktion der Geländererhöhung aus unbeschichtetem Eisen-/Stahlbauteile, innen mit wasserbasiertem 2K-PUR-Acryllack behandeln,
einschl. Untergrundvorbehandlung und Abklebearbeiten zu angrenzenden Bauteilen

Bauteil: neue UK für Geländererhöhung aus Bandstahl (mit dem Bestandshandlaufprofil des Treppengeländers verlaufend und daran befestigt) im Abstand von ca. 58 cm am Bestandsgeländer verschraubt.

Unterkonstruktion aus Flachstahl (B x D: 30 × 6 mm)
  beidseitig am Bestandsgeländers angebracht mit
  aufgeschweißter winkelförmiger Halterung
  B x H x D: 60 x 170 x 6 mm

Produkt der Ausführung wie vorh. Pos.
Farbe: Nach Angabe des AG (Planung: NCS S 1502-Y)

Bauteillage:
Treppenhaus 45 St.
Treppenhaus 40 St.
Menge: 85,000 St
DIN 276 2018-12: 359

*Hinweis: Bestandstreppengeländer aufarbeiten.*

**4.5.3 Aufarbeitung Beschichtung Kunstharzlack, Geländer, Holz, innen**
Kunstharzbeschichtung auf Treppengeländer im Innenbereich, bestehend aus senkrechten Holzstäben mit Grund- und Zwischen- und Schlussbeschichtung erneuern.
Leistung inkl. Entfernen loser und beschädigter Beschichtung, Fehlstellen spachteln, anschleifen und Reinigen der Beschichtungsflächen.
Leistung inkl. Schutz von angrenzenden Bauteilen
durch Abkleben/Abdecken von angrenzenden
Bauteilen zum Schutz vor Verunreinigungen mit geeignetem Material, anschließend beseitigen und entsorgen.

Aufbau traditionelles Holzgeländer - aus Sockel mit senkrechter Lattung (Abstand ca. 10-15 cm) und oberen Abschluss aus Handlaufprofil in Omegaform

Geländerhöhe: ca. 1,m

Abrechnung nach Fläche Treppengeländer in m2

Farbe Handlauf Treppengeländer: DB 702
Farbe Sockel Treppengeländer: DB 702
Farbe Füllstäbe Treppengeländer: NCS S 1502-Y
Menge: 10,000 m2
DIN 276 2018-12: 359

#### Hauptabschnitt 4.6 Fensterbretter aufarbeiten (Bestandsgebäude)

*Hinweis: Hinweis - Fensterbretter (1. UG – DG):*
Fensterbretter (1. UG  DG):
- Aufarbeitung der Oberflächen/Ausbesserung beschädigter Teile, abschleifen und streichen
- Untergrundmaterial: MDF
- Farbe: NCS S 1502-Y

**4.6.1 Aufarbeitung Bestandsfensterbrett, l/b 1,62x0,35 m**
Bestehende Innenfensterbänke (MDF Platten) sanieren

Ausführung wie nachfolgend beschrieben:

- Schutz von angrenzenden Bauteilen
durch Abkleben/Abdecken von angrenzenden
Bauteilen zum Schutz vor Verunreinigungen mit geeignetem Material, anschließend beseitigen und entsorgen
- Schadstellen wie Risse, Löcher, größere Fugen beseitigen und mit geeigneten Spachtelmassen ausbessern, spachteln oder verkitten, schleifen
- Altanstriche komplett restlos entfernen durch Abbeizen, thermische Behandlung (Heißluftpistole) Abkratzen oder Schleifen bis zum Erreichen einer glatten, gleichmäßigen und ebenen Fläche,
Abfallstoffe anschließend fachgerecht entsorgen einschl. Entsorgungsgebühr
- Aufbringen einer Grundierung mit einem 2K-Aqua Epoxi-Primer
- Auftrag Zwischen- und Schlussbeschichtung mit 2K-Aqua Seidenmattlack,
seidenmatt, wasserbasiert, sehr licht- und wetterbeständig, mechanisch und chemisch hoch belastbar, entspricht EN 71-3 Sicherheit von Spielzeug
chemikalienbeständig und desinfektionsmittelbeständig,
geprüft nach den Anforderungen des AgBB-Schemas
(Grundierung, Grundfarbe und Deckanstrich aus der gleichen Anstrichgruppe)

- Farbe: NCS S 1502-Y

- Silikonfugen ausbauen und erneuern (ges. Pos.)

Pos. inkl. aller Materialien, erforderlicher Nebenarbeiten und Schutzmaßnahmen.
Alle anfallenden Stoffe sind fachgerecht zu entsorgen.

Länge Fensterbank: ca. 1,62 m
Tiefe Fensterbank: bis ca. 35 cm
Anzahl: 24 Stück

Bestandsfensterbank aus Holzwerkstoff MDF - Farbbeschichtet (Lackfarbe weiß)

Bauteillage: 1. UG/EG

Kunstharzlack angebotenes Fabrikat/Hersteller: '..............................'

vom Bieter einzutragen
Menge: 24,000 St

**4.6.2 Aufarbeitung Bestandsfensterbrett, l/b 1,40x0,35 m**
Bestehende Innenfensterbänke (MDF Platten) sanieren

Ausführung wie nachfolgend beschrieben:

- Schutz von angrenzenden Bauteilen
durch Abkleben/Abdecken von angrenzenden
Bauteilen zum Schutz vor Verunreinigungen mit geeignetem Material, anschließend beseitigen und entsorgen
- Schadstellen wie Risse, Löcher, größere Fugen beseitigen und mit geeigneten Spachtelmassen ausbessern, spachteln oder verkitten, schleifen
- Altanstriche komplett restlos entfernen durch Abbeizen, thermische Behandlung (Heißluftpistole) Abkratzen oder Schleifen bis zum Erreichen einer glatten, gleichmäßigen und ebenen Fläche,
Abfallstoffe anschließend fachgerecht entsorgen einschl. Entsorgungsgebühr
- Aufbringen einer Grundierung mit einem 2K-Aqua Epoxi-Primer
- Auftrag Zwischen- und Schlussbeschichtung mit 2K-Aqua Seidenmattlack,
seidenmatt, wasserbasiert, sehr licht- und wetterbeständig, mechanisch und chemisch hoch belastbar, entspricht EN 71-3 Sicherheit von Spielzeug,
chemikalienbeständig und desinfektionsmittelbeständig,
geprüft nach den Anforderungen des AgBB-Schemas
(Grundierung, Grundfarbe und Deckanstrich aus der gleichen Anstrichgruppe)

- Farbe: NCS S 1502-Y

- Silikonfugen ausbauen und erneuern (ges. Pos.)

Pos. inkl. aller Materialien, erforderlicher Nebenarbeiten und Schutzmaßnahmen.
Alle anfallenden Stoffe sind fachgerecht zu entsorgen.

Länge Fensterbank: ca. 1,40 m
Tiefe Fensterbank: bis ca. 35 cm
Anzahl: 4 Stück

Bestandsfensterbank aus Holzwerkstoff MDF - Farbbeschichtet (Lackfarbe weiß)

Bauteillage: DG
Menge: 4,000 St

**4.6.3 Erneuerung dauerelastische Verfugung**
alte Fugenversiegelung abbrechen und fachgerecht entsorgen, nach Beendigung der Sanierung der Fensterbank neu Verfugen einschl. aller erforderlicher Vorarbeiten (Fugenreinigung, Hinterfüllung etc.) und Materialien.
Fugenabdichtung mit Silikon
Fugenbreite: bis 8 mm
Menge: 66,000 m

### Los 10 Sonstiges

#### Hauptabschnitt 10.1 Dokumentation

**10.1.1 Dokumentation**
Erstellen einer vollständigen Dokumentation zu den ausgeführten Arbeiten, insbesondere mit allen bauordnungs- und brandschutzrechtlichen Nachweisen, gegliedert nach den Positionsnummern des LV, Übergabe digital als PDF und zweifach in Form von Aktenordnern zusammen mit der Schlussrechnung.

Folgende Unterlagen sind beizufügen:
- Trennung der dem Inhaltvezeichnis entsprechenden Unterlagen durch überstehende Trennblätter
- Inhaltsverzeichnis
- Fachbauleitererklärung
- Übereinstimmungserklärung mit namentlicher Aufführung der wesentlichen Bauprodukte / Bauarten
- Produktdatenblätter der verwendeten Stoffe und Bauteile
- Nachweis von Materialprüfungen
- Prüf-, Mess- und Abnahmeprotokolle
- Entsorgungsnachweise
- Bautagebücher
- Wartungs- und Bedienhinweise
Menge: 1,000 psch

#### Hauptabschnitt 10.2 Stundenlohnarbeiten

*Hinweis: Stundenlohnarbeiten*
Stundenlohnarbeiten dürfen nur nach besonderer Beauftragung durch den Auftraggeber oder durch den im Auftrag des Auftraggebers tätigen Bauleiters ausgefürhrt werden.

Über die geleisteten Arbeitsstunden sind werktäglich Stundenlohnzettel einzureichen.

**10.2.1 Stundensatz Vorarbeiter**
*** Bedarfsposition ohne GB
Stundenlohnansatz für Zeitlohnarbeiten nach besonderer Beauftragung, für Vorarbeiter.
Menge: 1,000 h
DIN 276 2018-12: 399
DIN 276-1 2008-12: 399

**10.2.2 Stundensatz Facharbeiter**
*** Bedarfsposition ohne GB
Stundenlohnansatz für Zeitlohnarbeiten nach besonderer Beauftragung, für Facharbeiter.
Menge: 1,000 h
DIN 276 2018-12: 399
DIN 276-1 2008-12: 399

**10.2.3 Stundensatz Helfer**
*** Bedarfsposition ohne GB
Stundenlohnansatz für Zeitlohnarbeiten nach besonderer Beauftragung, für Helfer.
Menge: 1,000 h
DIN 276 2018-12: 399
DIN 276-1 2008-12: 399
